# Baumpflege in Senftenberg 2026-2029
Angebotsaufforderung (GAEB 90, DA83)
DV-Nummer: 2026SPA0
Eröffnung: 01.04.26
Währung: EUR

## Zusätzlicher Text
Vertragsgrundlage
Die ZTV Baumpflege - Zusätzliche Technische Vertragsbedingungen und
Richtlinien für Baumpflege, Ausgabe 2017 der Forschungsgesellschaft
Landschaftsentwicklung Landschaftsbau e. V. - werden
Vertragsbestandteil.

Weitere Gesetze, Verordnungen und sonstige Normen
Die Arbeiten sind unter Einhaltung aller geltenden gesetzlichen
Regelungen und den zutreffenden DIN-Vorschriften nach dem Stand der
Technik auszuführen.
Insbesondere sind folgende Gesetze, Verordnungen und sonstige Normen zu
beachten:
Gesetz über Naturschutz und Landschaftspflege
(Bundesnaturschutzgesetz - BNatSchG)
Brandenburgisches Ausführungsgesetz zum Bundesnaturschutzgesetz
(Brandenburgisches Naturschutzausführungsgesetz- BbgNatSchAG)
Gesetz über den Naturschutz und die Landschaftspflege im Land
Brandenburg (Brandenburgisches Naturschutzgesetz - BbgNatSchG)
Gehölzschutzverordnung des Landkreises Oberspreewald-Lausitz
(GehölzSchVO LK OSL)
Die naturschutzrechtlichen Genehmigungen werden grundsätzlich vom
Auftraggeber eingeholt. Werden nicht beauftragte, genehmigungspflichtige
Maßnahmen eigenmächtig ohne Genehmigung durchgeführt, haftet der
Auftragnehmer.

Fachliche Kompetenz
Für die Ausführung der Leistungen muss fachkundiges Leitungspersonal
eingesetzt werden. Die Inhaberin, der Inhaber oder eine Führungskraft
des Unternehmens muss eine der folgenden Ausbildungen nachweisen:
Geprüfte(r) Fachagrarwirt/-in Baumpflege und -sanierung (GFB) oder
European Tree Technician (ETT)

Ausführungszeit
Es sind zeitweilige Unterbrechungen bezüglich der Beauftragung möglich.
Der Auftragnehmer kann aus den Unterbrechungszeiten keine besonderen
Vergütungsansprüche für die An- und Abreise von Mannschaft und Gerät
ableiten. Jegliche Unterbrechungen des Ausführungsablaufes eines
Einzelauftrages durch den Auftragnehmer sind dem Auftraggeber umgehend
schriftlich anzuzeigen. Betriebsbedingte Unterbrechungen (Betriebsurlaub
etc.) sind rechtzeitig anzumelden. Bei Einzelaufträgen können
verbindliche Ausführungsfristen festgelegt werden, bei Nichteinhaltung
ist eine Vertragsstrafe vorgesehen. Durch den Auftragnehmer schuldhaft
verursachte Leistungsverzögerungen und daraus resultierende
Mehraufwendungen jeglicher Art, gehen zu Lasten des Auftragnehmers.

Massenzusammenstellung mit Einzelaufträgen
Die im Leistungsverzeichnis aufgeführten Massen der einzelnen Positionen
resultieren aus dem Leistungsbedarf vergangener Jahre. Von daher ist das
nachfolgende Leistungsverzeichnis als Leistungskatalog zu verstehen. Die
Massenzusammenstellung richtet sich nach dem entsprechenden Bedarf aus.
Der tatsächliche Bedarf kann von den im LV angegebenen Massen abweichen.
Dadurch ändert sich der Einheitspreis bei der Abrechnung nicht! Die
Abrechnung erfolgt auf jeden Fall nach Aufmaß.
Die konkreten Leistungen werden in Einzelaufträgen voraussichtlich
monatsweise, je nach Bedarf, an den Auftragnehmer erteilt. Mit den
Einzelaufträgen erhält der Auftragnehmer entsprechendes Kartenmaterial.
Die in den Einzellaufträgen mit "Gefahr im Verzug" gekennzeichneten
Bäume sind nach Erhalt des Auftrages innerhalb von 2 Werktagen
unverzüglich zu erledigen. Der Auftragseingang, der geplante
Ausführungszeitraum, der Ansprechpartner während der Ausführung vor Ort
sowie die Fertigstellung der Leistung sind dem Auftraggeber umgehend
schriftlich mitzuteilen.

Nebenleistungen und Besondere Leistungen
Die im Abschnitt 0.4 der ATV DIN 18320 "Landschaftsbauarbeiten"
enthaltenen Nebenleistungen und Besonderen Leistungen sind Bestandteil
der Hauptleistungen und somit inklusive. Sie sind in die Einheitspreise
der Hauptleistungen einzurechnen. Nebenleistungen und Besondere
Leistungen dürfen nur in Rechnung gestellt werden, wenn diese extra ohne
Hauptleistung schriftlich vom Auftraggeber beauftragt wurden.

Zusatzleistungen und Stundenlohnarbeiten
Werden zur Erlangung eines abnahmefähigen Zustandes oder durch
Feststellung von weiteren Gefahren zusätzliche Leistungen notwendig, so
ist der Auftraggeber unverzüglich schriftlich zu informieren. Eine
Auftragserweiterung wird vom Auftraggeber geprüft und ggf. schriftlich
an den Auftragnehmer gerichtet.

Ortsteile
Die Leistung erfolgt im gesamten Stadtgebiet der Stadt Senftenberg. Dazu
gehören die Ortsteile Brieske, Niemtsch, Peickwitz, Hosena, Großkoschen
mit Gemeindeteil Kleinkoschen und Sedlitz.
Auch können Pflegemaßnahmen zur Verkehrssicherungspflicht auf
städtischen Waldflächen oder waldähnlichen Flächen erfolgen.

Ortsbesichtigung
Der Bieter hat sich vor Angebotsabgabe vor Ort über die Gegebenheiten zu
informieren. Mit der Angebotsabgabe bestätigt der Auftragnehmer, dass er
sich sorgfältig über Art und Umfang der zu vergebenden Leistungen durch
eine Ortsbesichtigung orientiert und Zweifelsfragen vorher geklärt hat.
Mit der Abgabe des Angebotes erklärt der Bieter sich mit den
vorgefundenen Gegebenheiten einverstanden. Er kann aus der Nichtkenntnis
derselben bei der Angebotsabgabe keine späteren Nachforderungen
ableiten.
Es wird nicht zwischen Straßenbäumen und Flächenbäumen unterschieden. In
Einzelfällen können auch Bäume in den Randbereichen von Waldflächen
beauftragt werden. Einige Bäume befinden sich an schwer zugänglichen
Stellen. Zum Beispiel in Senftenberg am Verbindungsweg Buchwalder Straße
- Dr.-Otto-Rindt-Straße, im Schlosspark oder in städtischen
Einrichtungen wie Kitas. Hier besteht unter anderem nur die Möglichkeit
der Befahrung mit Technik geringer Spurbreite. Für diese Fälle ist eine
entsprechende Zulage-Position vorgesehen. Vegetationsflächen und Wege
sind vor Befahrung entsprechend zu schützen. Dies gilt besonders für die
Wege im Schlosspark, die mit Metallbändern eingefasst sind. Für evtl.
entstandene Schäden haftet der Auftragnehmer.

 Bedenken
Es wird ausdrücklich darauf hingewiesen, dass der Bieter aus
Nichtkenntnis der örtlichen Verhältnisse bei der Angebotsabgabe keine
späteren Nachforderungen ableiten kann. (siehe Punkt 9)
Bedenken etc. sind rechtzeitig vor der Angebotsabgabe über den
Kommuniaktionsweg des Vergabemarktplatzes Brandenburg mitzuteilen.

 Verkehrssicherung
Zur Durchführung von Arbeiten im Straßenraum mit Auswirkung auf den
Verkehr (§ 45 StVO) hat der Auftragnehmer eigenverantwortlich einen
entsprechenden Antrag auf Anordnung bzw. Zustimmung verkehrsregelnder
Maßnahmen (Verkehrsrechtliche Anordnung) beim zuständigen
Straßenverkehrsamt (Landkreis Oberspreewald-Lausitz) zu stellen.
Maßnahmen der Verkehrssicherung (z.B. Beschilderungen, Absperrungen,..)
sind in die Einheitspreise einzurechnen. Die Durchführung dieser
Maßnahmen (z. B. Parkverbote) ist dem Auftraggeber rechtzeitig,
mindestens 2 Tage vor Ausführung, schriftlich anzukündigen.

 Beweissicherung
Vor Beginn der Arbeiten ist der Zustand der Straßen, Wege,
Geländeoberflächen, Vegetationsbestände und der baulichen Anlagen zu
dokumentieren. Während der Leistungsausführung sind Bautagesberichte zu
führen. Sie sind dem Auftraggeber nach Abstimmung zu übergeben. Für jede
ausgeführte Leistung ist das Datum der Ausführung mit der
Fertigstellungsmeldung an den Auftraggeber zu übergeben.

 Schadenersatz
Bei Schäden an vorhandenen Gehölzen ist Schadenersatz auf der Grundlage
des Sachwertverfahrens nach der Berechnungsmethode von W. Koch zu
leisten. Bei Schäden an sonstigen Pflanzenbeständen, Vegetationsflächen
oder Wegeflächen ist Schadenersatz in Höhe der Wiederherstellungskosten
zu leisten. Grenzsteine, die durch schuldhaftes Verhalten des
Auftragnehmers ihre vorgegebene Lage verlieren, sind auf Kosten des
Auftragnehmers durch einen öffentlich bestellten Vermesser
wiederherstellen zu lassen.

 Baustelleneinrichtung und -räumung
Erforderliche Maßnahmen, wie Maschinentransporte, Bereithalten von
Maschinen und Geräte sowie Wartung und Pflege derselben, Wegebeziehungen
zwischen den einzelnen Objekten, eventuelle Baustelleneinrichtungen,
Wiederherstellung in Anspruch genommener Nebenflächen in den Urzustand
u. ä. sind in die Einzelpreisen einzukalkulieren.
Gegenstände und Materialien, die in das Eigentum des Auftragnehmers
übergehen, können nicht gelagert werden und sind unverzüglich zu
entfernen. Bei Bedarf kann ein Lagerplatz im Stadtgebiet im Rahmen eines
Nutzungsvertrages zur Verfügung gestellt werden.

 Arbeiten im Wurzelraum
Der Auftragnehmer hat sich vor Ausführung der Leistungen über bestehende
erdverlegte Ver- und Entsorgungsleistungen beim Auftraggeber und den
zuständigen örtlichen Versorgungsunternehmen bzw. den Anliegern zu
informieren. Im Bereich von Kabeln und Leitungen ist grundsätzlich mit
der notwendigen Sorgfalt und gemäß den Richtlinien der Betreiber zu
arbeiten. Behinderungen durch Kabel und Leitungen sind in die
Einheitspreise einzurechnen.

 Lieferleistungen
Alle im LV aufgeführten Positionen, die den Einbau bzw. die Verwendung
von Materialien vorsehen, sind einschließlich der Lieferung der
Materialien zu kalkulieren. Die Lieferscheine sind dem Auftraggeber im
Original, spätestens bei der Rechnungslegung zu übergeben.

 Gleichwertigkeit von Materialien
Werden im Angebot andere Materialien als ausgeschrieben als gleichwertig
angeboten, sind bereits dem Angebot entsprechende Unterlagen beizufügen,
aus denen die Materialzusammensetzung sowie Eignung hervorgehen. Der
Auftraggeber entscheidet über die Gleichwertigkeit. Sofern die
Gleichwertigkeit vom Auftraggeber nicht bestätigt werden kann, ist das
im LV vorgesehene Material zu liefern. Der Angebotspreis ist bindend.

 Entsorgung
Für Positionen, die eine Entsorgung beinhalten wird auf die gültigen
Gesetze, örtlichen Verordnungen, Satzungen und Transportbestimmungen
verwiesen, die bei den zuständigen Behörden zu erfragen sind.
Behördliche Forderungen und Auflagen sind, soweit nicht besonders
schrieben, entsprechend einzukalkulieren.

 Abnahme
Nach Erfüllung eines Einzelauftrages (ggf. auch Teile dieses Auftrages)
erfolgt eine Abnahme durch den Auftraggeber.
Eine Teilabrechung kann bei Vergabe eines Einzelauftrages ausgeschlossen
werden. Dies wird bei einer Auftragserteilung angemerkt.

 Abrechnung
Die Rechnungslegung erfolgt nach jedem Einzelauftrag, nicht jedoch nach
jedem Einzelobjekt innerhalb des Einzelauftrages!

Die Vorbemerkungen sind Vertragsbestandteil bei Auftragsvergabe.

## Baumpflege Senftenberg einschließlich de
Datum: 18.02.26

### Titel 01 Schnittmaßnahmen

#### Untertitel 01.01 Totholz, Misteln, Stamm- u. Stockaustriebe

*Hinweis*
Entfernen von Totholz, Misteln, Stamm- u.
Stockaustrieben

Schneiden von toten und gebrochenen Ästen und Zweigen
aus Gründen der Verkehrssicherheit
Stamm- und Stockausschlag sowie Misteln (bis 5 Stück)
sind zu entfernen
Bei Bäumen mit mehr als 5 Misteln an einem Baum erfolgt
eine gesonderte Vergütung (Position - sonstige
Schnittmaßnahmen)

Für alle folgenden Positionen dieses Titels gilt:
Ausführung entsprechend ZTV Baumpflege, das anfallende
Schnittgut geht in Eigentum des Auftragnehmers über und
ist fachgerecht zu entsorgen bzw. zu verwerten.

Abrechnung pro Baum

**01.01.1 Totholzbeseitigung Höhe bis 10 m, KD bis 10 m**
Totholzbeseitigung
an Bäumen mit Baumhöhe bis 10 m
Kronendurchmesser bis 10 m
Menge: 30,000 Stk

**01.01.2 Totholzbeseitigung Höhe bis 20 m, KD bis 10 m**
Totholzbeseitigung
an Bäumen mit Baumhöhe bis 20 m
Kronendurchmesser bis 10 m
Menge: 225,000 Stk

**01.01.3 Totholzbeseitigung Höhe bis 20 m, KD bis 20 m**
Totholzbeseitigung
an Bäumen mit Baumhöhe bis 20 m
Kronendurchmesser bis 20 m
Menge: 50,000 Stk

**01.01.4 Totholzbeseitigung Höhe bis 25 m, KD bis 10 m**
Totholzbeseitigung
an Bäumen mit Baumhöhe bis 25 m
Kronendurchmesser bis 10 m
Menge: 25,000 Stk

**01.01.5 Totholzbeseitigung Höhe bis 25 m, KD bis 25 m**
Totholzbeseitigung
an Bäumen mit Baumhöhe bis 25 m
Kronendurchmesser bis 25 m
Menge: 15,000 Stk

**01.01.6 Totholzbeseitigung Höhe > 25 m, KD > 25 m**
Totholzbeseitigung
an Bäumen mit Baumhöhe über 25 m
Kronendurchmesser über 25 m
Menge: 25,000 Stk

**01.01.7 Totholzbeseitigung an Waldrändern**
Entfernung von Totholz an
Waldrändern, die an Verkehrsflächen
angrenzen

Abgestorbene Bäume bis
Stammdurchmesser D = 10 cm
werden nicht gesondert vergütet
Menge: 1000,000 m

**01.01.8 Totholzbeseitigung an Fahrradwegen o. Ä.**
Totholzbeseitigung an Fahrradwegen,
touristisch genutzen Wegen oder
ähnlichen.

Abgestorbene Bäume bis
Stammdurchmesser D = 10 cm
werden nicht gesondert vergütet.
Menge: 1000,000 m

#### Untertitel 01.02 Kronenpflege, Misteln, Stamm- u. Stockaustriebe

**Ausführungsbeschreibung 0001 Kronenpflege**
*Kronenpflege*
Kronenpflege

Ausschneiden von kranken, gebrochenen, toten,
beschädigten, sich kreuzenden und reibenden Ästen und
Zweigen.
Nachschneiden von Aststummeln sowie Schnittmaßnahmen
überwiegend im Feinastbereich, um Fehlentwicklungen
vorzubeugen. Bäume im Verkehrsraum sind dabei auf die
Einhaltung des Lichtraumprofils bzw. auf sonstige
Auswirkungen und Erfordernisse des Baumumfeldes zu
prüfen und ggf. entsprechend zu schneiden.
Aststummel, Misteln (bis 5 Stück), Stamm- und
Stockausschlag, Totholz sowie baumfremder Bewuchs sind
zu entfernen.
Baumfremde Gegenstände (Drähte, Seile, Kabelbinder,
Haken o. ä.) sind zu entfernen, sofern dadurch kein
größerer Schaden am Baum entsteht.
Zusätzlicher erforderlicher Rückschnitt (Überwuchs
Grundstücksgrenze) von Ästen bis D = 5 cm

Bei Bäumen mit mehr als 5 Misteln an einem Baum erfolgt
eine gesonderte Vergütung (Position - sonstige
Schnittmaßnahmen)

Alle anfallenden Stoffe gehen in Eigentum des
Auftragnehmers über und sind fachgerecht zu entsorgen
bzw. zu verwerten.

Abrechnung pro Baum

**01.02.1 Kronenpflege Höhe bis 10 m, KD bis 10 m**
Kronenpflege
an Bäumen mit Baumhöhe bis 10 m
Kronendurchmesser bis 10 m
Menge: 70,000 Stk

**01.02.2 Kronenpflege Höhe bis 20 m, KD bis 10 m**
Kronenpflege
an Bäumen mit Baumhöhe bis 20 m
Kronendurchmesser bis 10 m
Menge: 280,000 Stk

**01.02.3 Kronenpflege Höhe bis 20 m, KD bis 20 m**
Kronenpflege
an Bäumen mit Baumhöhe bis 20 m
Kronendurchmesser bis 20 m
Menge: 60,000 Stk

**01.02.4 Kronenpflege Höhe bis 25 m, KD bis 10 m**
Kronenpflege
an Bäumen mit Baumhöhe bis 25 m
Kronendurchmesser bis 25 m
Menge: 20,000 Stk

**01.02.5 Kronenpflege Höhe bis 25 m, KD bis 25 m**
Kronenpflege
an Bäumen mit Baumhöhe bis 25 m
Kronendurchmesser bis 25 m
Menge: 15,000 Stk

**01.02.6 Kronenpflege Höhe > 25 m, KD > 25 m**
Kronenpflege
an Bäumen mit Baumhöhe über 25 m
Kronendurchmesser über 25 m
Menge: 30,000 Stk

#### Untertitel 01.03 Einkürzen von Kronenteilen + Zusätze

*Hinweis*
Einkürzen von Kronenteilen und Zusätze

Einzelne Äste sind entsprechend den Erfordernissen der
Verkehrssicherheit und des Lichtraumprofils und/ oder
des Baumumfeldes einzukürzen und erforderlichenfalls
anzugleichen und/ oder nicht betroffene Kronenbereiche
auszulichten.
Aststummel, Stamm- und Stockausschlag, Misteln (bis 5
Stück), baumfremder Bewuchs sowie Totholz sind zu
entfernen.

Bei Bäumen mit mehr als 5 Misteln an einem Baum erfolgt
eine gesonderte Vergütung (Position - sonstige
Schnittmaßnahmen)

Für alle folgenden Positionen dieses Titels gilt:
Ausführung entsprechend ZTV Baumpflege, das anfallende
Schnittgut geht in Eigentum des Auftragnehmers über und
ist fachgerecht zu entsorgen bzw. zu verwerten.

Abrechnung pro Baum

**01.03.1 Einkürzung von Kronenteilen Höhe bis 10 m, KD bis 10 m**
Einkürzung von Kronenteilen
an Bäumen mit Baumhöhe bis 10 m
Kronendurchmesser bis 10 m
Menge: 15,000 Stk

**01.03.2 Einkürzung von Kronenteilen Höhe bis 20 m, KD bis 10 m**
Einkürzung von Kronenteilen
an Bäumen mit Baumhöhe bis 20 m
Kronendurchmesser bis 10 m
Menge: 15,000 Stk

**01.03.3 Einkürzung von Kronenteilen Höhe bis 20 m, KD bis 20 m**
Einkürzung von Kronenteilen
an Bäumen mit Baumhöhe bis 20 m
Kronendurchmesser bis 20 m
Menge: 10,000 Stk

**01.03.4 Einkürzung von Kronenteilen Höhe bis 25 m, KD bis 25 m**
Einkürzung von Kronenteilen
an Bäumen mit Baumhöhe bis 25 m
Kronendurchmesser bis 25 m
Menge: 10,000 Stk

**01.03.5 Einkürzung von Kronenteilen Höhe > 25 m, KD > 25 m**
Einkürzung von Kronenteilen
an Bäumen mit Baumhöhe über 25 m
Kronendurchmesser über 25 m
Menge: 5,000 Stk

#### Untertitel 01.04 Kroneneinkürzung + Zusätze

**Ausführungsbeschreibung 0002 Kroneneinkürzung + Zusätze**
*Kroneneinkürzung + Zusätze*
Kroneneinkürzung + Zusätze

Die gesamte Krone ist in ihrer Höhe und/ oder in ihrer
seitlichen Ausdehnung entsprechend den Erfordernissen
der Verkehrssicherheit und/ oder des Baumumfeldes
einzukürzen. Die verbleibende Krone soll einen
möglichst arttypischen Habitus behalten bzw. wieder
entwickeln können.
Aststummel, Stamm- und Stockausschlag, Misteln (bis 5
Stück), baumfremder Bewuchs sowie Totholz sind zu
entfernen.

Bei Bäumen mit mehr als 5 Misteln an einem Baum erfolgt
eine gesonderte Vergütung (Position - sonstige
Schnittmaßnahmen)

Für alle folgenden Positionen dieses Titels gilt:
Ausführung entsprechend ZTV Baumpflege, das anfallende
Schnittgut geht in Eigentum des Auftragnehmers über und
ist fachgerecht zu entsorgen bzw. zu verwerten.

Abrechnung pro Baum

**01.04.1 Kroneneinkürzung Höhe bis 10 m, KD bis 10 m**
Kroneneinkürzung
an Bäumen mit Baumhöhe bis 10 m
Kronendurchmesser bis 10 m
Menge: 15,000 Stk

**01.04.2 Kroneneinkürzung Höhe bis 20 m, KD bis 10 m**
Kroneneinkürzung
an Bäumen mit Baumhöhe bis 20 m
Kronendurchmesser bis 10 m
Menge: 15,000 Stk

**01.04.3 Kroneneinkürzung Höhe bis 20 m, KD bis 20 m**
Kroneneinkürzung
an Bäumen mit Baumhöhe bis 20 m
Kronendurchmesser bis 20 m
Menge: 10,000 Stk

**01.04.4 Kroneneinkürzung Höhe bis 25 m, KD bis 25 m**
Kroneneinkürzung
an Bäumen mit Baumhöhe bis 25 m
Kronendurchmesser bis 25 m
Menge: 10,000 Stk

**01.04.5 Kroneneinkürzung Höhe > 25 m, KD > 25 m**
Kroneneinkürzung
an Bäumen mit Baumhöhe über 25 m
Kronendurchmesser über 25 m
Menge: 5,000 Stk

#### Untertitel 01.05 Kronensicherungsschnitt

**Ausführungsbeschreibung 0003 Kronensicherungsschnitt + Zusätze**
*Kronensicherungsschnitt + Zusätze*
Entlastende Schnittmaßnahmen an stark bruchgefährdeten
Bäumen mit begrenzter Lebenserwartung zur befristeten
Herstellung der Verkehrssicherheit. Stamm- und
Stockausschlag, Totholz und Misteln (bis 5 Stück) sind
zu entfernen.

Bei Bäumen mit mehr als 5 Misteln an einem Baum erfolgt
eine gesonderte Vergütung (Position - sonstige
Schnittmaßnahmen)

Ausführung entsprechend ZTV Baumpflege, das anfallende
Schnittgut geht in Eigentum des Auftragnehmers über und
ist fachgerecht zu entsorgen bzw. zu verwerten.

Abrechnung pro Baum

**01.05.1 Kronensicherungsschnitt Höhe bis 10 m, KD bis 10 m**
Kronensicherungsschnitt
an Bäumen mit Baumhöhe bis 10 m
Kronendurchmesser bis 10 m
Menge: 3,000 Stk

**01.05.2 Kronensicherungsschnitt Höhe bis 20 m, KD bis 10 m**
Kronensicherungsschnitt
an Bäumen mit Baumhöhe bis 20 m
Kronendurchmesser bis 10 m
Menge: 3,000 Stk

**01.05.3 Kronensicherungsschnitt Höhe bis 20 m, KD bis 20 m**
Kronensicherungsschnitt
an Bäumen mit Baumhöhe bis 20 m
Kronendurchmesser bis 20 m
Menge: 3,000 Stk

**01.05.4 Kronensicherungsschnitt Höhe bis 25 m, KD bis 25 m**
Kronensicherungsschnitt
an Bäumen mit Baumhöhe bis 25 m
Kronendurchmesser bis 25 m
Menge: 3,000 Stk

**01.05.5 Kronensicherungsschnitt Höhe > 25 m, KD > 25 m**
Kronensicherungsschnitt
an Bäumen mit Baumhöhe über 25 m
Kronendurchmesser über 25 m
Menge: 3,000 Stk

#### Untertitel 01.06 Kronenregenerationsschnitt

**Ausführungsbeschreibung 0004 Kronenregenerationsschnitt**
*Kronenregenerationsschnitt*
Besondere Schnittmaßnahme der
Kronenpflege zur Förderung einer
Sekundärkrone bei physiologisch
gestörten Bäumen

Ausführung entsprechend ZTV
Baumpflege, das anfallende
Schnittgut geht in Eigentum des
Auftragnehmers über und ist
fachgerecht zu entsorgen bzw. zu
verwerten.

Abrechnung pro Baum

**01.06.1 Kronenregenerationsschnitt Höhe bis 10 m, KD bis 10 m**
Kronenregenerationsschnitt
an Bäumen mit Baumhöhe bis 10 m
Kronendurchmesser bis 10 m
Menge: 3,000 Stk

**01.06.2 Kronenregenerationsschnitt Höhe bis 20 m, KD bis 20 m**
Kronenregenerationsschnitt
an Bäumen mit Baumhöhe bis 20 m
Kronendurchmesser bis 20 m
Menge: 3,000 Stk

**01.06.3 Kronenregenerationsschnitt Höhe bis 25 m, KD bis 25 m**
Kronenregenerationsschnitt
an Bäumen mit Baumhöhe bis 25 m
Kronendurchmesser bis 25 m
Menge: 3,000 Stk

**01.06.4 Kronenregenerationsschnitt Höhe > 25 m, KD > 25 m**
Kronenregenerationsschnitt
an Bäumen mit Baumhöhe über 25 m
Kronendurchmesser über 25 m
Menge: 3,000 Stk

#### Untertitel 01.07 Lichtraumprofilschnitt + Zusätze

**Ausführungsbeschreibung 0005 Lichtraumprofilschnitt + Zusätze**
*Lichtraumprofilschnitt + Zusätze*
Zur Erhaltung oder Herstellung des Lichtraumprofils
können Grob- und Schwachäste eingekürzt oder abgesägt
werden. Starkäste sollen nur im notwendigen Maße
eingekürzt werden. Die dürfen nur im begründeten
Einzelfall vollständig entfernt werden.
Im Bereich des hergestellten Lichtraumprofils sind
Aststummel, Misteln (bis 5 Stück), Stamm- und
Stockausschlag, Totholz sowie baumfremder Bewuchs zu
entfernen.
Verkehrsanlagen und Fassaden sind freizuschneiden
(1,5 m Abstand).

Bei Bäumen mit mehr als 5 Misteln an einem Baum erfolgt
eine gesonderte Vergütung (Position - sonstige
Schnittmaßnahmen)

Ausführung entsprechend ZTV Baumpflege,
das anfallende Schnittgut geht in Eigentum des
Auftragnehmers über und ist fachgerecht zu entsorgen
bzw. zu verwerten.

Abrechnung pro Baum (außer Waldrand)

**01.07.1 Lichtraumprofilschnitt Jungbaum**
Herstellung des Lichtraumprofils über
Verkehrsflächen am Jungbaum
Menge: 100,000 Stk

**01.07.2 Lichtraumprofilschnitt Altbaum**
Herstellung des Lichtraumprofils über
Verkehrsflächen am Altbaum
Menge: 100,000 Stk

**01.07.3 Lichtraumprofilschnitt am Waldrand**
Herstellung des Lichtraumprofils an Waldrändern, die an
Verkehrsflächen und Straßen angrenzen
Menge: 500,000 m

#### Untertitel 01.08 Nachbehandlung stark eingekürzter Bäume mit Ständerbildung + Zusätze

**Ausführungsbeschreibung 0006 Nachbehandlung stark eingekürzter Bäume mit Ständerbild**
*Nachbehandlung stark eingekürzter Bäume mit Ständerbildung und Zusätzen*
Einkürzung und/ oder Vereinzelung von neu gebildeten
Trieben/ Ständern zur Erhaltung der Verkehrssicherheit.
Ggf. Rückschnitt auf alte Kappungsstellen
Die Schnittmaßnahmen sind so durchzuführen, dass sich
eine Sekundärkrone bilden kann.
Aststummel, Misteln (bis 5 Stück), Stamm- und
Stockausschlag, Totholz sowie baumfremder Bewuchs sind
zu entfernen.
Verkehrsanlagen und Fassaden sind freizuschneiden
(1,5 m Abstand).

Bei Bäumen mit mehr als 5 Misteln an einem Baum erfolgt
eine gesonderte Vergütung (Position - sonstige
Schnittmaßnahmen)

Ausführung entsprechend ZTV Baumpflege, das anfallende
Schnittgut geht in Eigentum des Auftragnehmers über und
ist fachgerecht zu entsorgen bzw. zu verwerten.

Abrechnung pro Baum

**01.08.1 Baumschnitt in gekappter Krone Höhe bis 10 m, KD bis 10 m**
Baumschnitt in gekappter Krone
an Bäumen mit Baumhöhe bis 10 m
Kronendurchmesser bis 10 m
Menge: 3,000 Stk

**01.08.2 Baumschnitt in gekappter Krone Höhe bis 20 m, KD bis 10 m**
Baumschnitt in gekappter Krone
an Bäumen mit Baumhöhe bis 20 m
Kronendurchmesser bis 10 m
Menge: 3,000 Stk

**01.08.3 Baumschnitt in gekappter Krone Höhe bis 20 m, KD bis 20 m**
Baumschnitt in gekappter Krone
an Bäumen mit Baumhöhe bis 20 m
Kronendurchmesser bis 20 m
Menge: 3,000 Stk

**01.08.4 Baumschnitt in gekappter Krone Höhe > 20 m, KD > 20 m**
Baumschnitt in gekappter Krone
an Bäumen mit Baumhöhe über 20 m
Kronendurchmesser über 20 m
Menge: 3,000 Stk

#### Untertitel 01.09 Erziehungs- und Aufbauschnitt an Jungbäumen

*Hinweis*
Erziehungs- und Aufbauschnitt an
Jungbäumen entsprechend der
ZTV Baumpflege, der Leittrieb ist
erforderlichenfalls zu stäben, nicht
mehr erforderliche Stäbe sind zu
entfernen.

Entfernen von Konkurrenztrieben,
insbesondere Zwiesel. Seitenäste
mit eingewachsener Rinde, sich
kreuzende, reibende sowie
gebrochene Äste sind zu
entfernen. Handelt es sich um
Grob- oder Starkäste, sind diese
einzukürzen.
Herstellen des Lichtraumprofiles.
Dabei muss auf der Schnittseite
jeweils mindestens die Hälfte der
jeweiligen Kronenhöhe erhalten
bleiben.

Baumfremde Gegenstände
(Drähte, Seile, Kabelbinder, Haken
o. ä.) sind zu entfernen, sofern
dadurch kein größerer Schaden
am Baum entsteht.

Einschließlich ggf. Lieferung von
Materialien für Einbau bzw.
Verwendung sowie Entsorgung
aller anfallenden Stoffe.

Abrechnung pro Baum

**01.09.1 Erziehungs- und Aufbauschnitt bis 8 m**
Baumhöhe bis 8 m
Menge: 135,000 Stk

**01.09.2 Erziehungs- und Aufbauschnitt über 8 m**
Baumhöhe über 8 m
Menge: 135,000 Stk

**01.09.3 Leittrieb Stäben**
Stäben des Leittriebes bei
Jungbäumen
Einschließlich ggf. Lieferung von
Materialien für Einbau bzw.
Verwendung sowie Entsorgung aller
anfallenden Stoffe.
Menge: 25,000 Stk

**01.09.4 Stäbe Entfernen**
Entfernen nicht mehr erforderlicher
Stäbe
aus den Kronen von Jungbäumen,
Einschließlich Entsorgung aller
anfallenden Stoffe.
Menge: 25,000 Stk

#### Untertitel 01.10 Sonstige Schnittmaßnahmen

**Ausführungsbeschreibung 0007 Sonstige Schnittmaßnahmen**
*Sonstige Schnittmaßnahmen*
Für alle folgenden Positionen dieses
Titels gilt:
Ausführung entsprechend ZTV
Baumpflege, das anfallende
Schnittgut geht in Eigentum des
Auftragnehmers über und ist
fachgerecht zu entsorgen bzw. zu
verwerten.
Abrechnung pro Baum

**01.10.1 Kopfbaumschnitt**
Rückschnitt von bereits hergestellten
Kopfbäumen, die in dieser Form
regelmäßig geschnitten werden
müssen
Menge: 70,000 Stk

**01.10.2 Kugelbaumschnitt**
gleichmäßiger Rückschnitt von
Kugelgehölzen je nach Erforderlichkeit
zur Herstellung des Lichtraumprofils
an Verkehrsflächen, an Bäumen mit
Baumhöhe bis 10 m,
Kronendurchmesser bis 10 m,
innerhalb eines Straßenzuges bzw.
Objektes sind möglichst gleichgroße
Kronendurchmesser herzustellen
Menge: 40,000 Stk

**01.10.3 Baumfremden Bewuchs entfernen Jungbaum**
Baumfremden Bewuchs (Misteln, Efeu o.ä.) entfernen
am Jungbaum bis 60 cm StU
Menge: 5,000 Stk

**01.10.4 Baumfremden Bewuchs - Efeu o.ä. entfernen Altbaum**
Baumfremden Bewuchs (Efeu o. ä.) entfernen
am Altbäumen über 60 cm StU
Menge: 10,000 Stk

**01.10.5 Baumfremden Bewuchs - Misteln entfernen Altbaum**
Baumfremden Bewuchs (Misteln) entfernen
am Altbäumen über 60 cm StU

Zulage ab 5 Misteln im Altbaum
Menge: 10,000 Stk

**01.10.6 Stamm- und Stockaustriebe entfernen Jungbaum**
Stamm- und Stockaustriebe entfernen
bis zum Kronenansatz am Jungbaum
bis 60 cm StU
Menge: 10,000 Stk

**01.10.7 Stamm- und Stockaustriebe entfernen Altbaum**
Stamm- und Stockaustriebe entfernen
bis zum Kronenansatz am Altbaum
über 60 cm StU
Menge: 10,000 Stk

### Titel 02 Obstbaumschnitt und Streuobstwiesen

*Hinweis*
Obstbaumschnitt auf Streuobstwiesen
und anderen Standorten

Obstbaumschnitt an Jung- und
Altbaum
Entfernen von Konkurrenztrieben,
insbesondere Zwiesel.
Seitenäste mit eingewachsener
Rinde, sich kreuzende, reibende
sowie gebrochene Äste sind zu
entfernen. Handelt es sich um
Grob- oder Starkäste, sind diese
einzukürzen.
Misteln sind zu entfernen
Totholz wenn möglich nur
einkürzen

Ggf. sind Arbeiten mit zu
Hilfenahme einer Leiter erforderlich
Handsäge, Astschere,
Stangensäge o.Ä.
Auf Fuß- und Radwegen sowie
Grünflächen ist zum Schutz vor
Beschädigungen und
Bodenverdichtung nur der Einsatz
von Hubsteigern mit zul.
Gesamtgewicht von max. 3,5 t
zulässig.

**02.1 Obstbaumschnitt Höhe bis 4 m**
an Bäumen mit Baumhöhe bis 4 m
Kronendurchmesser bis 5 m
Menge: 50,000 St

**02.2 Obstbaumschnitt Höhe über 4 m**
an Bäumen mit Baumhöhe über 4 m
Kronendurchmesser bis 7 m
Menge: 20,000 St

**02.3 Zulage Hubsteiger über 4 m Höhe**
Zulage Hubsteiger über 4 m Höhe

Auf Streuobstwiesen - Abstimmung
mit AG
Menge: 1,000 St

### Titel 03 Kronensicherungsmaßnahmen

#### Untertitel 03.01 Verletzungfrei einbaubare Kronensichrungen

**Ausführungsbeschreibung 0008 verletzungsfrei einbaubare Kronensicherungen**
*verletzungsfrei einbaubare Kronensicherungen*
Für alle folgenden Positionen dieses
Titels gilt:
Ausführung entsprechend ZTV
Baumpflege. Vor Einbau ist durch den
ausführenden Baumpfleger zu prüfen,
welches Kronensicherungssystem in
welcher Dimensionierung für den
jeweiligen Einzelfall notwendig ist, die
geeignete Maßnahme ist vor
Ausführung mit dem Auftraggeber
abzustimmen.

Liefern und nach Herstellerangaben
einbauen einer verletzungsfreien,
ruckdämpfenden
Bruchsicherung.

Verwendung sowie Entsorgung aller
anfallenden Stoffe.

**03.01.1 Einkomponentensicherung Hohltau 4 t**
Einbau Einkomponentensicherung
Hohltau
Mindestsystembruchlast 4 t,
Ruckdämpfer, Scheuerschutz

Statisch oder Dynamisch -
Entscheidung Vor-Ort oder in Auftrag
vermerkt.
Menge: 20,000 Stk

**03.01.2 Einkomponentensicherung Hohltau 8 t**
Einbau Einkomponentensicherung
Hohltau
Mindestsystembruchlast 8 t,
Ruckdämpfer, Scheuerschutz

Statisch oder Dynamisch -
Entscheidung Vor-Ort oder in Auftrag
vermerkt.
Menge: 5,000 Stk

**03.01.3 Einkomponentensicherung Hohltau 16 t**
Einbau Einkomponentensicherung
Hohltau
Mindestsystembruchlast 16 t,
Ruckdämpfer, Scheuerschutz

Statisch oder Dynamisch -
Entscheidung Vor-Ort oder in Auftrag
vermerkt.
Menge: 1,000 Stk

**03.01.4 Einkomponentensicherung Gurtband 4 t**
Einbau Einkomponentensicherung
Gurtband
Mindestsystembruchlast 4 t
Menge: 1,000 Stk

**03.01.5 Einkomponentensicherung Gurtband 8 t**
Einbau Einkomponentensicherung
Gurtband
Mindestsystembruchlast 8 t
Menge: 1,000 Stk

**03.01.6 Einkomponentensicherung Gurtband 16 t**
Einbau Einkomponentensicherung
Gurtband
Mindestsystembruchlast 16 t
Menge: 1,000 Stk

**03.01.7 Mehrkomponentensicherung Stahlseil 2 t**
Einbau Mehrkomponentensicherung
Verbindungselement Stahlseil
Mindestsystembruchlast 2 t
Menge: 1,000 Stk

**03.01.8 Mehrkomponentensicherung Stahlseil 4 t**
Einbau Mehrkomponentensicherung
Verbindungselement Stahlseil
Mindestsystembruchlast 4 t
Menge: 1,000 Stk

**03.01.9 Mehrkomponentensicherung Stahlseil 8 t**
Einbau Mehrkomponentensicherung
Verbindungselement Stahlseil
Mindestsystembruchlast 8 t
Menge: 1,000 Stk

**03.01.10 Mehrkomponentensicherung Stahlseil 16 t**
Einbau Mehrkomponentensicherung
Verbindungselement Stahlseil
Mindestsystembruchlast 16 t
Menge: 1,000 Stk

#### Untertitel 03.02 Nicht verletzungfrei einbaubare Kronenverankerungen

**Ausführungsbeschreibung 0009 nicht verletzungsfrei einbaubare Kronenverankerungen**
*nicht verletzungsfrei einbaubare Kronenverankerungen*
Für alle folgenden Positionen dieses
Titels gilt:
Einbau von Kronenverankerungen
bestehnd aus Stahlgewindstangen als
Anker und Verbindungselementen aus
Drahtseilen, Ausführung entsprechend
ZTV Baumpflege.
Da je nach Anzahl der zu
verbindenden Stämme und der
Verbundart die Anzahl der zu
verwendenden Anker bzw.
Verbindungselemente variieren kann,
sind diese in einzelne Positionen
aufgeteilt, die jedoch immer im
Zusammenhang beauftragt werden.
Vor Einbau ist durch den
ausführenden Baumpfleger zu prüfen,
welches Kronensicherungssystem in
welcher Dimensionierung für den
jeweiligen Einzelfall notwendig ist, die
geeignete Maßnahme ist vor
Ausführung mit dem Auftraggeber
abzustimmen.
Einschließlich Lieferung von
Materialien für Einbau bzw.
Verwendung sowie Entsorgung aller
anfallenden Stoffe.

**03.02.1 Einbau Stahlgewindestange 16 mm**
Einbau Stahlgewindestange als
Befestigungsanker für
Kronenverankerung,Durchmesser 16
mm, an Stämmen/ Ästen mit 20 - 30
cm Durchmesser in Verbindung mit
Pos. 2.2.4
Menge: 1,000 Stk

**03.02.2 Einbau Stahlgewindestange 18 mm**
Einbau Stahlgewindestange als
Befestigungsanker für
Kronenverankerung, Durchmesser 18
mm,
an Stämmen/ Ästen mit über 30 - 50
cm Durchmesser
in Verbindung mit Pos. 2.2.5
Menge: 1,000 Stk

**03.02.3 Einbau Stahlgewindestange 20 mm**
Einbau Stahlgewindestange als
Befestigungsanker für
Kronenverankerung, Durchmesser 20
mm,
an Stämmen/ Ästen mit über 50 - 90
cm Durchmesser
in Verbindung mit Pos. 2.2.6
Menge: 1,000 Stk

**03.02.4 Einbau Drahtseil 8 mm**
Einbau Drahtseil als
Verbindungselement für
Kronenverankerung, Durchmesser 8
mm,
Länge nach Erforderlichkeit,
an Stämmen/ Ästen mit 20 - 30 cm
Durchmesser
in Verbindung mit Pos. 2.2.1
Menge: 1,000 Stk

**03.02.5 Einbau Drahtseil 10 mm**
Einbau Drahtseil als
Verbindungselement für
Kronenverankerung, Durchmesser 10
mm,
Länge nach Erforderlichkeit,
an Stämmen/ Ästen mit über 30 - 50
cm Durchmesser
in Verbindung mit Pos. 2.2.2
Menge: 1,000 Stk

**03.02.6 Einbau Drahtseil 12 mm**
Einbau Drahtseil als
Verbindungselement für
Kronenverankerung, Durchmesser 12
mm,
Länge nach Erforderlichkeit,
an Stämmen/ Ästen mit über 50 - 90
cm Durchmesser
in Verbindung mit Pos. 2.2.3
Menge: 1,000 Stk

#### Untertitel 03.03 Stabilisierung von aufgerissenen Stämmen und Ästen

**Ausführungsbeschreibung 0010 Stabilisierung von aufgerissenen Stämmen und Ästen**
*Stabilisierung von aufgerissenen Stämmen und Ästen*
Für alle folgenden Positionen dieses
Titels gilt:
Stabilisierung von aufgerissenen
Stämmen und Ästen durch den
Einbau von Stahlgewindstangen,
Ausführung entsprechend ZTV
Baumpflege. Vor Einbau ist durch den
ausführenden Baumpfleger die
erforderliche Dimensionierung und
Anzahl der notwendigen
Stahlgewindestangen zu prüfen, die
geeignete Maßnahme ist vor
Ausführung mit dem Auftraggeber
abzustimmen. Einschließlich Lieferung
von Materialien für Einbau (Muttern
und Unterlegscheiben) sowie
Entsorgung aller anfallenden Stoffe.

**03.03.1 Einbau Stahlgewindestange 16 mm**
Einbau Stahlgewindestange zur
Stabilisierung aufgerissener Stämme
und Äste, Durchmesser 16 mm,
an Stämmen/ Ästen mit 30 - 50 cm
Durchmesser
Menge: 1,000 Stk

**03.03.2 Einbau Stahlgewindestange 18 mm**
Einbau Stahlgewindestange zur
Stabilisierung aufgerissener Stämme
und Äste, Durchmesser 18 mm,
an Stämmen/ Ästen mit über 50 - 90
cm Durchmesser
Menge: 1,000 Stk

**03.03.3 Einbau Stahlgewindestange 20 mm**
Einbau Stahlgewindestange zur
Stabilisierung aufgerissener Stämme
und Äste, Durchmesser 20 mm,
an Stämmen/ Ästen mit über 90 - 150
cm Durchmesser
Menge: 1,000 Stk

**03.03.4 Einbau Stahlgewindestange 24 mm**
Einbau Stahlgewindestange zur
Stabilisierung aufgerissener Stämme
und Äste, Durchmesser 24 mm,
an Stämmen/ Ästen mit über 150 cm
Durchmesser
Menge: 1,000 Stk

#### Untertitel 03.04 Sonstiges

**Ausführungsbeschreibung 0011 sonstiges**
*sonstiges*
Für alle folgenden Positionen dieses
Titels gilt:
Ausführung entsprechend ZTV
Baumpflege. Vor Einbau ist durch den
ausführenden Baumpfleger zu prüfen,
welches Kronensicherungssystem in
welcher Dimensionierung für den
jeweiligen Einzelfall notwendig ist, die
geeignete Maßnahme ist vor
Ausführung mit dem Auftraggeber
abzustimmen.
Einschließlich Lieferung von
Materialien für Einbau bzw.
Verwendung sowie Entsorgung aller
anfallenden Stoffe.

**03.04.1 Einbau Baum- oder Aststützen Holz**
Einbau von Baum- oder Aststützen
A-förmig, aus Holzpfählen,
unfallsicher unter dem zu stützenden
Ast bzw. Baum aufstellen,
Stärke Holzpfahl: Durchmesser mind.
10 cm
Größe und nach Erforderlichkeit im
Einzelfall, die Auflagefläche ist mit
einem Scheuerschutz aus Vlies oder
Gummi zu versehen

Abrechnung pro m eingebauter
Stützenhöhe
Menge: 5,000 m

**03.04.2 Einbau Baum- oder Aststützen Stahl**
Einbau von Baum- oder Aststützen
A-förmig, aus Stahlrohr, unfallsicher
unter dem zu stützenden Ast bzw.
Baum aufstellen,
Stärke Stahlrohr: Durchmesser mind.
5 cm
Größe nach Erforderlichkeit im
Einzelfall, die Auflagefläche ist mit
einem Scheuerschutz aus Vlies oder
Gummi zu versehen

Abrechnung pro m eingebauter
Stützenhöhe
Menge: 5,000 m

**03.04.3 Baumverankerung Stahlseil 4 mm**
Baumverankerung mithilfe von
Stahlseilen, verletzungsfreie
Befestigung mittels Schlaufen am
Kronenansatz,
Befestigung durch Erdanker oder
Fundamente im Boden,
Stärke Stahlseil: 4 mm
Länge der Seile nach Erforderlichkeit
im Einzelfall
Abrechnung pro eingebauten
Einzelseil
Menge: 3,000 Stk

**03.04.4 Baumverankerung Stahlseil 8 mm**
Baumverankerung mithilfe von
Stahlseilen, verletzungsfreie
Befestigung mittels Schlaufen am
Kronenansatz,
Befestigung durch Erdanker oder
Fundamente im Boden,
Stärke Stahlseil: 8 mm
Länge der Seile nach Erforderlichkeit
im Einzelfall
Abrechnung pro eingebauten
Einzelseil
Menge: 3,000 Stk

**03.04.5 Kontrolle der Funktionsfähigkeit von Kronensicherungen**
Kontrolle der Funktionsfähigkeit von
bestehenden Kronensicherungen,
gemäß ZTV-Baumpflege 3.2.7, bei
Bedarf nachstellen der Schlaufen.
Vorschlag von notwendigen
Maßnahmen, Darstellung der
Ergebnisse in einer schriftlichen
Dokumentation
Menge: 50,000 Stk

**03.04.6 Ausbau und Entsorgung von Kronensicherungen**
Ausbau und Entsorgung von nicht
mehr benötigten Kronensicherungen
Menge: 5,000 Stk

**03.04.7 Einbau Eisenring zur Aufnahme der Verbindungselemente**
Einbau Eisenring zur Aufnahme der
Verbindungselemente beim Einbau
von Kronensicherungen oder
-verankerungen im Zentralverbund
Menge: 1,000 Stk

### Titel 04 Baumfällungen

#### Untertitel 04.01 Baumfällung in Absetztechnik

**Ausführungsbeschreibung 0012 Baumfällung in Absetztechnik**
*Baumfällung in Absetztechnik*
Für alle folgenden Positionen dieses
Titels gilt:
das anfallende Schnittgut geht in
Eigentum des Auftragnehmers über
und ist fachgerecht zu entsorgen bzw.
zu verwerten.

**04.01.1 Baumfällung in Absetztechnik Höhe bis 10 m, SD bis 40 cm**
Baumfällung in Absetztechnik für
Bäume
Baumhöhe bis 10 m
Stammdurchmesser bis 40 cm
Menge: 10,000 Stk

**04.01.2 Baumfällung in Absetztechnik Höhe bis 20 m, SD bis 40 cm**
Baumfällung in Absetztechnik für
Bäume
Baumhöhe bis 20 m
Stammdurchmesser bis 40 cm
Menge: 50,000 Stk

**04.01.3 Baumfällung in Absetztechnik Höhe bis 20 m, SD bis 60 cm**
Baumfällung in Absetztechnik für
Bäume
Baumhöhe bis 20 m
Stammdurchmesser bis 60 cm
Menge: 40,000 Stk

**04.01.4 Baumfällung in Absetztechnik Höhe bis 20 m, SD bis 80 cm**
Baumfällung in Absetztechnik für
Bäume
Baumhöhe bis 20 m
Stammdurchmesser bis 80 cm
Menge: 15,000 Stk

**04.01.5 Baumfällung in Absetztechnik Höhe > 20 m, SD bis 60 cm**
Baumfällung in Absetztechnik für
Bäume
Baumhöhe über 20 m
Stammdurchmesser bis 60 cm
Menge: 10,000 Stk

**04.01.6 Baumfällung in Absetztechnik Höhe > 20 m, SD bis 80 cm**
Baumfällung in Absetztechnik für
Bäume
Baumhöhe über 20 m
Stammdurchmesser bis 80 cm
Menge: 10,000 Stk

**04.01.7 Baumfällung in Absetztechnik Höhe > 20 m, SD bis 100 cm**
Baumfällung in Absetztechnik für
Bäume
Baumhöhe über 20 m
Stammdurchmesser bis 100 cm
Menge: 1,000 Stk

**04.01.8 Baumfällung in Absetztechnik Höhe > 20 m, SD > 100 cm**
Baumfällung in Absetztechnik für
Bäume
Baumhöhe über 20 m
Stammdurchmesser über 100 m
Menge: 1,000 Stk

#### Untertitel 04.02 Baumfällung forstüblich

**Ausführungsbeschreibung 0013 Baumfällung forstüblich**
*Baumfällung forstüblich*
Für alle folgenden Positionen dieses
Titels gilt:
Das anfallende Schnittgut geht in
Eigentum des Auftragnehmers über
und ist fachgerecht zu entsorgen bzw.
zu verwerten.

**04.02.1 Baumfällung forstüblich Höhe bis 20 m, SD bis 40 cm**
Baumfällung forstüblich für Bäume
Baumhöhe bis 20 m
Stammdurchmesser bis 40 cm
Menge: 1,000 Stk

**04.02.2 Baumfällung forstüblich Höhe > 20 m, SD > 40 cm**
Baumfällung forstüblich für Bäume
Baumhöhe über 20 m
Stammdurchmesser über 40 cm
Menge: 1,000 Stk

#### Untertitel 04.03 Baumfällungen in Waldähnlichen Flächen

**04.03.1 Baumfällungen in Wald und Waldähnlichen Flächen**
Fällung bzw. Absetzen von:
Bäumen  (Nadel und / oder Laubgehölzen, Hängern,
Schiefstand durch Hebung des Wurzelteller,
abgestorbenen Bäumen)
auf Waldähnlichen Flächen bei normaler Bestandsdichte -
in Absprache mit AG und, falls erforderlich mit
Forstrevierleiter

In Absprache mit AG:
Verbleiben Stammholz
Häckselgut kann als organische Masse ausgebracht werden

Zugang zu Flächen wird als Lichtraumschnitt gesondert
vergütet.
Bäume über 15 cm Stammdurchmesser werden gesondert
vergütet.
Bäume an Leitungen, Gebäuden o.ä. können gesondert
vergütet werden

Abrechnung nach Quadratmeter
Menge: 1000,000 m²

#### Untertitel 04.04 Baumfällungen von Aufwuchs an Straßen / Kreisstraßen

**04.04.1 Baumfällungen von Aufwuchs an Straßen / Kreisstraßen**
Entnahme von Aufwuchs und/oder kleineren Bäumen, welche
sich im oder am Bankettbereich befinden und von der
Straße / Weg mittels Hubsteiger erreichbar sind.

Entnahme von Aufwuchs / Bäume über 15 cm
Stammdurchmesser werden gesondert vergütet.

In Absprache mit AG:
Verbleiben Stammholz
Häckselgut kann als organische Masse ausgebracht werden
Zugang zu Flächen wird als Lichtraumschnitt gesondert
vergütet.
Bäume an Leitungen, Gebäuden o.ä. können gesondert
vergütet werden
Menge: 100,000 m

### Titel 05 Baumstumpf entfernen

#### Untertitel 05.01 Baumstumpf ausfräsen

**Ausführungsbeschreibung 0014 Baumstumpf ausfräsen**
*Baumstumpf ausfräsen*
Für alle folgenden Positionen dieses
Titels gilt:
Das Fräsloch ist niveaugleich mit
Oberboden zu verfüllen, im
Wegebereich mit Schotter. Sollte das
Fräsen und das Verfüllen nicht am
selben Werktag erfolgen, sind die
Fräslöcher gegen Unfallgefahren zu
sichern. Die in Anspruch
genommenen Flächen sind gesäubert
zu hinterlassen, entnommene
Pflastersteine sind wieder einzubauen.
Anfallendes Material (Fräsgut, Steine,
Beton u. ä.) ist nachweislich
fachgerecht zu entsorgen.
Durchmesser des Baumstumpfes
gemessen ab Wurzelanlauf

**05.01.1 Baumstumpf ausfräsen Tiefe 30 cm, SD bis 30 cm**
Baumstumpf entfernen durch
Ausfräsen
Ausfrästiefe ab Oberkante Gelände
30 cm in einem Umkreis von 60 cm
Durchmesser
hier Stubbendurchmesser bis 30 cm
Menge: 15,000 Stk

**05.01.2 Baumstumpf ausfräsen Tiefe 30 cm, SD bis 60 cm**
Baumstumpf entfernen durch
Ausfräsen
Ausfrästiefe ab Oberkante Gelände
30 cm in einem Umkreis von 1 m
Durchmesser
hier Stubbendurchmesser 30 - 60 cm
Menge: 50,000 Stk

**05.01.3 Baumstumpf ausfräsen Tiefe 30 cm, SD bis 100 cm**
Baumstumpf entfernen durch
Ausfräsen
Ausfrästiefe ab Oberkante Gelände
30 cm
in einem Umkreis von 1,5 m
Durchmesser
hier Stubbendurchmesser 60- 100 cm
Menge: 20,000 Stk

**05.01.4 Baumstumpf ausfräsen Tiefe 30 cm, SD > 100 cm**
Baumstumpf entfernen durch
Ausfräsen
Ausfrästiefe ab Oberkante Gelände
30 cm in einem Umkreis von 2 m
Durchmesser
hier Stubbendurchmesser über 100
cm
Menge: 5,000 Stk

**05.01.5 Baumstumpf ausfräsen Tiefe 60 cm, SD bis 30 cm**
Baumstumpf entfernen durch
Ausfräsen
Ausfrästiefe ab Oberkante Gelände
60 cm in einem Umkreis von 60 cm
Durchmesser
hier Stubbendurchmesser bis 30 cm
Menge: 20,000 Stk

**05.01.6 Baumstumpf ausfräsen Tiefe 60 cm, SD bis 60 cm**
Baumstumpf entfernen durch
Ausfräsen
Ausfrästiefe ab Oberkante Gelände
60 cm in einem Umkreis von 1 m
Durchmesser
hier Stubbendurchmesser 30 - 60 cm
Menge: 50,000 Stk

**05.01.7 Baumstumpf ausfräsen Tiefe 60 cm, SD bis 100 cm**
Baumstumpf entfernen durch
Ausfräsen
Ausfrästiefe ab Oberkante Gelände
60 cm in einem Umkreis von 1,5 m
Durchmesser
hier Stubbendurchmesser 60 - 100 cm
Menge: 20,000 Stk

**05.01.8 Baumstumpf ausfräsen Tiefe 60 cm, SD > 100 cm**
Baumstumpf entfernen durch
Ausfräsen
Ausfrästiefe ab Oberkante Gelände
60 cm in einem Umkreis von 2 m
Durchmesser
hier Stubbendurchmesser über 100
cm
Menge: 5,000 Stk

**05.01.9 Baumstumpf ausfräsen Tiefe 100 cm, SD bis 30 cm**
*** Bedarfsposition ohne GB
Baumstumpf entfernen durch
Ausfräsen
Ausfrästiefe ab Oberkante Gelände
100 cm in einem Umkreis von 60 cm
Durchmesser
hier Stubbendurchmesser bis 30 cm
Menge: 1,000 Stk

**05.01.10 Baumstumpf ausfräsen Tiefe 100 cm, SD bis 60 cm**
*** Bedarfsposition ohne GB
Baumstumpf entfernen durch
Ausfräsen
Ausfrästiefe ab Oberkante Gelände
100 cm in einem Umkreis von 1 m
Durchmesser
hier Stubbendurchmesser 30 bis 60
cm
Menge: 1,000 Stk

**05.01.11 Baumstumpf ausfräsen Tiefe 100 cm, SD > 100 cm**
*** Bedarfsposition ohne GB
Baumstumpf entfernen durch
Ausfräsen
Ausfrästiefe ab Oberkante Gelände
100 cm in einem Umkreis von 2 m
Durchmesser
hier Stubbendurchmesser > 100 cm
Menge: 1,000 Stk

#### Untertitel 05.02 Baumstumpf roden

**Ausführungsbeschreibung 0015 Baumstumpf roden**
*Baumstumpf roden*
Für alle folgenden Positionen dieses
Titels gilt:
Sollte das Roden und das Verfüllen
nicht am selben Werktag erfolgen,
sind die Rodungslöcher gegen
Unfallgefahren zu sichern. Die in
Anspruch genommenen Flächen sind
gesäubert zu hinterlassen,
entnommene Pflastersteine sind
wieder einzubauen.
Rodungsloch ist niveaugleich mit
Oberboden zu verfüllen, im
Wegebereich mit Schotter.
Anfallendes Material (Wurzeln, Steine,
Beton u. ä.) ist nachweislich
fachgerecht zu entsorgen.
Durchmesser des Baumstumpfes
gemessen ab Wurzelanlauf

**05.02.1 Baumstumpf entfernen durch Roden, SD bis 30 cm**
Baumstumpf entfernen durch Roden
30 bis 60 cm tief in einem Umkreis
von 60 cm Durchmesser hier
Stubbendurchmesser bis 30 cm
Menge: 1,000 Stk

**05.02.2 Baumstumpf entfernen durch Roden, SD bis 60 cm**
Baumstumpf entfernen durch Roden
30 bis 60 cm tief in einem Umkreis
von 1 m Durchmesser hier
Stubbendurchmesser 30 - 60 cm
Menge: 1,000 Stk

**05.02.3 Baumstumpf entfernen durch Roden, SD > 60 cm**
Baumstumpf entfernen durch Roden
30 bis 60 cm tief in einem Umkreis
von 1,5 m Durchmesser hier
Stubbendurchmesser über 60 cm
Menge: 1,000 Stk

### Titel 06 Baumumfeldverbesserung

#### Untertitel 06.01 Entsiegelung

*Hinweis*
Für alle folgenden Positionen dieses
Titels gilt:
Entfernung der
Oberflächenbefestigung im
Wurzelbereich und auffüllen mit
funktionsgerechtem Material.
Ausführung entsprechend ZTV
Baumpflege 3.6.2, Einschließlich
Lieferung von Materialien für Einbau
bzw. Verwendung sowie Entsorgung
aller anfallenden Stoffe.

**06.01.1 Entfernung Pflasterfläche**
Entfernung Pflasterfläche mit
Unterbau im Gehwegbereich zur
Vergrößerung der Baumscheibe ggf.
Rückenstütze herstellen bzw.
Randsteine in Beton legen, auffüllen
mit funktionsgerechtem Material,
ausgebaute Pflastersteine sind bei
Bedarf dem Auftraggeber zu
überlassen
Menge: 5,000 m²

**06.01.2 Entfernung Asphaltfläche**
Entfernung Asphaltfläche mit
Unterbau im Gehwegbereich zur
Vergrößerung der Baumscheibe,
auffüllen mit funktionsgerechtem
Material
Menge: 5,000 m²

**06.01.3 Entfernung Betonfläche**
Entfernung Betonfläche mit Unterbau
im Gehwegbereich zur Vergrößerung
der Baumscheibe, auffüllen mit
funktionsgerechtem Material
Menge: 5,000 m²

**06.01.4 Ausbau von Betonpalisaden oder Formteile**
Betonpalisaden oder Betonformteilen
bis 50 cm Höhe als Eingrenzung von
Baumscheiben mit Unterbau
ausbauen, vorhandener Boden und
Bewuchs ist nach Anweisung des
Auftraggeber ebenerdig abzutragen
(außer bei vorhandenem
Baumbestand), ausgebaute
Betonelemente sind bei Bedarf dem
Auftraggeber zu überlassen
Menge: 5,000 m

#### Untertitel 06.02 Bodenlockerung, Belüftung, Bewässerung

**06.02.1 Bodenlockerung mittels Grabegabel**
oberflächlich verdichteten Boden in
Handarbeit, 10 bis 15 cm tief
wurzelschonend lockern durch
Umgraben mittels Grabegabel,
Planum herstellen, Pflanzenteile,
Unrat und Steine über 5 cm
Durchmesser sind zu entfernen und
fachgerecht zu entsorgen.
Menge: 10,000 m²

**06.02.2 Bodenlockerung mittels Druckluft**
tiefgründig verdichteten Boden lockern
zu Verbesserung der Belüftung im
Bereich vorhandener Bäume mittels
Injektion von Druckluft, Tiefe
mindestens 1 m,
Ausführung in 25 cm-Stufen, 4 m³
ölfreie Luft/ Injektion, max. Luftdruck
des Luftstromes 3,00 bar,
gleichzeitiges Einbringen von
Bodenhilfsstoff
1 l/Injektion und von
Tiefenvorratsdünger
NPK-Dünger - Kaliumbetont
0,5 l/Injektion bzw. nach
Herstellervorgaben

1 Injektion = 1 Stück
Menge: 10,000 Stk

**06.02.3 Bodenbelüftung herstellen**
Bodenbelüftung herstellen durch
Löcher im Wurzelbereich mittels
Erdbohrer Durchmesser 150 mm
Lochtiefe: bis 80 cm
Abstand: ca. 1 m
Verfüllen mit Lava (Körnung: 8-16
mm)
gleichzeitiges Einbringen von
Tiefenvorratsdünger
NPK-Dünger (6%N, 8% P2O5, 10%
K2O, 2% MgO) 400-600 g pro Loch,
im befestigten Bereich Abschluss mit
Lüftungskappe, Deckenanschluss mit
anstehendem Material herstellen
Abrechnung je Loch
Menge: 10,000 Stk

**06.02.4 Wurzelbewässerung einbauen, Höhe ca. 45 cm**
Wurzelbewässerung bestehend aus
Gitterkorb mit Deckel und Schutzhülle
gegen Sandeintritt einbauen,
ohne Anschluss an zentrale
Wasserversorgung,
Durchmesser 10 cm, Höhe 45 cm,
Menge: 1,000 Stk

**06.02.5 Wurzelbewässerung einbauen, Höhe ca. 90 cm**
Wurzelbewässerung bestehend aus
Gitterkorb mit Deckel und Schutzhülle
gegen Sandeintritt einbauen,
ohne Anschluss an zentrale
Wasserversorgung,
Durchmesser 10 cm, Höhe 90 cm,
Menge: 1,000 Stk

**06.02.6 Baumscheibe beim Jungbaum herstellen**
Baumscheibe bei Jungbaum
herstellen,
Gießring mit Oberboden ausformen,
Größe je nach Kronengröße oder
entsprechend der örtlichen
Verhältnisse, Bedeckung mit
Rindenmulch aus Nadelholzrinde
Menge: 5,000 Stk

**06.02.7 Baumscheibe mulchen**
Aufbringen von Mulchmaterial im
Bereich von Baumscheiben
Material: Rindenmulch aus
Nadelholzrinde,
Stärke der Mulchschicht: mind. 8 cm
im gesetzten Zustand
Menge: 10,000 m²

#### Untertitel 06.03 Bodenaustausch

**06.03.1 Bodenaushub 30 cm per Hand**
Verdichteten und ungeeigneten Boden
im Wurzelbereich von
Bestandsbäumen bis 30 cm entfernen
und fachgerecht entsorgen,
freigelegte Wurzeln sofort gegen
Austrocknung und Frost schützen,
Bodenaushub per Hand
Menge: 5,000 m³

**06.03.2 Bodenaushub 30 cm Absaugtechnik**
Verdichteten und ungeeigneten Boden
im Wurzelbereich von
Bestandsbäumen bis 30 cm entfernen
und fachgerecht entsorgen,
freigelegte Wurzeln sofort gegen
Austrocknung und Frost schützen,
Bodenaushub mittels Absaugtechnik
Menge: 5,000 m³

**06.03.3 Bodenaushub 80 cm**
verdichteten und ungeeigneten Boden
bzw. anderes vorhandenes Material
(einschließlich Wurzelreste, Steine u.
ä.) im Baumscheibenbereich ohne
Bestandsbäumen bis 80 cm tief
entfernen und fachgerecht entsorgen
Menge: 10,000 m³

**06.03.4 Oberboden auffüllen**
Oberboden entsprechend der
Aushubtiefe niveaugleich auffüllen, im
Wurzelbereich in Handarbeit
einbringen
Menge: 10,000 m³

**06.03.5 Verkehrsfläche auffüllen**
mechanisch belastete Flächen (z. B.
Verkehrsflächen) mit
grobporenreichem und
strukturstabilem Baustoffgemisch
oder Gesteinskörnung niveaugleich
auffüllen, im Wurzelbereich in
Handarbeit einbringen
Menge: 3,000 m³

#### Untertitel 06.04 Nährstoffversorgung

**06.04.1 Bodenprobe entnehmen und Bodenanalyse durchführen.**
Bodenprobe mittels Erdbohrer an
mind. 3 Standorten eines Objektes
(Straße, Einrichtung, Fläche)
entnehmen und Bodenanalyse durch
zugelassenes Labor durchführen
lassen,
Ermittlung der physikalischen,
chemischen und bioligischen
Eigenschaften des Bodens,
Lieferung eines schriftlichen
Analyseprotokolls mit
Düngeempfehlung
Menge: 3,000 Stk

**06.04.2 Jungbaum düngen**
Jungbaum düngen, pro Baumstandort
3 Bohrlöcher,
Tiefe 50 cm, Durchmesser 5 cm im
Wurzelbereich herstellen,
einbringen von 2 kg zu liefernden
Tiefenvorratsdünger, NPK-Dünger
(Kaliumbetont mit Spurenelemente),
Einbringen von Sofortdünger
entsprechend vorliegender
Bodenanalyse oder nach Angaben
des Auftraggebers, Sofortdünger wird
nach Lieferschein abgerechnet,
Bohrlöcher mit anstehendem Material
verfüllen
Menge: 15,000 Stk

**06.04.3 Baum düngen**
Baum düngen durch Einbringen von
Tiefenvorratsdünger in den
Wurzelbereich über Bohrlöcher,
Bohrlöcher im Wurzelbereich
herstellen,
Tiefe 50 cm, Durchmesser 5 cm, 600
g Tiefenvorratsdünger, NPK-Dünger
(Kaliumbetont mit Spurenelemente)
pro Bohrloch nach Herstellerangaben
einbringen, bei Bedarf Sofortdünger
entsprechend vorliegender
Bodenanalyse oder nach Angaben
des Auftraggebers nach
Herstellerangaben einbringen,
Bohrlöcher mit anstehendem Material
verfüllen, Abrechnung pro Bohrloch,
Sofortdünger wird nach Lieferschein
abgerechnet
Menge: 15,000 Stk

**06.04.4 organisch-mineralischen NPK-Dünger liefern**
NPK-Dünger liefern und ausbringen

Eine Düngung sollte Kaliumbetont
sein oder mit Absprache AG.
Menge: 25,000 kg

**06.04.5 Kohlensauren Kalk liefern**
Menge: 25,000 kg

**06.04.6 Kalkammonsalpeter liefern**
Menge: 10,000 kg

**06.04.7 Schwefelsauren Kali liefern**
Menge: 10,000 kg

**06.04.8 Patentkali (Kalimagnesia) liefern**
Menge: 10,000 kg

**06.04.9 Superphosphat liefern**
Menge: 10,000 kg

**06.04.10 Schwefelsaures Ammoniak liefern**
Menge: 10,000 kg

**06.04.11 Bodenverbesserung mit Mykorrhiza-Pilzen**
Bodenverbesserung mit
baumartspezifischen, nicht auf
sterilem Substrat gezogenen
Mykorrhiza-Pilzen im Wurzelbereich
von Bestandsbäumen,
Lieferung von baumartspezifischem
Mykorrhiza-Impfstoff und einbringen
nach Herstellerangaben in den Boden,
Menge und Verarbeitung nach
Baumgröße und Herstellerangaben,
Einbringung auch in Verbindung mit
Pos. 5.2.1, 5.2.2, oder 5.3.4 möglich
Abrechnung pro Liter Impfstoff
Menge: 20,000 l

### Titel 07 Sonstiges

#### Untertitel 07.01 Behandlung von Baumschäden

**07.01.1 Behandlung von Rindenablösungen mit Folie am Jungbaum**
Behandlung von frischen, flächigen
Rindenablösungen (z. B.
Unfällschäden) entsprechend
ZTV-Baumpflege 3.4.2 unter
Verwendung von lichtundurchlässiger
Folie
am Jungbaum (bis 60 cm
Stammumfang)

vom Bieter einzutragen:

Hersteller '.........'
Menge: 3,000 Stk

**07.01.2 Behandlung von Rindenablösungen mit Folie am Altbaum**
Behandlung von frischen, flächigen
Rindenablösungen  (z. B.
Unfällschäden) entsprechend
ZTV-Baumpflege 3.4.2 unter
Verwendung von lichtundurchlässiger
Folie
am Altbaum (über 60 cm
Stammumfang)

vom Bieter einzutragen:

Hersteller '.........'
Menge: 3,000 Stk

**07.01.3 Behandlung von Rindenverletzungen mit Wundverschlussmittel am Jungbaum**
Behandlung von frischen
Rindenverletzungen (z. B.
Unfällschäden) entsprechend
ZTV-Baumpflege 3.4.2 unter
Verwendung von
Wundverschlussmittel am Jungbaum
(bis 60 cm Stammumfang)
Menge: 3,000 Stk

**07.01.4 Behandlung von Rindenverletzungen mit Wundverschlussmittel am Altbaum**
Behandlung von frischen
Rindenverletzungen (z. B.
Unfällschäden) entsprechend
ZTV-Baumpflege 3.4.2  unter
Verwendung von
Wundverschlussmittel am Altbaum
(über 60 cm Stammumfang)
Menge: 3,000 Stk

**07.01.5 Behandlung abgerissener Wurzeln unter 3 cm**
Behandlung abgerissener bzw.
gesplitterter Wurzeln unter 3 cm
Durchmesser baumseitig
zurückschneiden, das anfallende
Schnittgut geht in Eigentum des
Auftragnehmers über und ist
fachgerecht zu entsorgen,
Abrechnung pro m Baugrube im
Wurzelbereich
Menge: 5,000 Stk

**07.01.6 Behandlung abgerissener Wurzeln 3 - 10 cm**
Behandlung abgerissener bzw.
gesplitterter Wurzeln von 3 - 10 cm
Durchmesser baumseitig glatt
abschneiden und mit
Wundbehandlungsstoffen behandeln,
das anfallende Schnittgut geht in
Eigentum des Auftragnehmers über
und ist fachgerecht zu entsorgen,
Abrechnung pro Wurzel
Menge: 5,000 Stk

**07.01.7 Behandlung abgerissener Wurzeln über 10 cm**
Behandlung abgerissener bzw.
gesplitterter Wurzeln von über 10 cm
Durchmesser baumseitig glatt
abschneiden und mit
Wundbehandlungsstoffen behandeln,
das anfallende Schnittgut geht in
Eigentum des Auftragnehmers über
und ist fachgerecht zu entsorgen,
Abrechnung pro Wurzel
Menge: 5,000 Stk

#### Untertitel 07.02 Baumschutz

**07.02.1 Wurzelüberfahrschutz herstellen**
Wurzelüberfahrschutz zur
Vermeidung von Bodenverdichtungen
und Druckschäden bei
Überfahrungen, auflegen von
druckveteilendem Geotextil
Mindestgewicht 300 g/m²,
Überdeckung mit Schotter 0/32,
Schichtdicke 20 cm, Auflegen von
Platten in Stabilität: Befahrbarkeit mit
LKWs herstellen und nach Abschluss
der Baumaßnahme abbauen
Menge: 10,000 m²

**07.02.2 Wurzelüberfahrschutz vorhalten**
Wurzelüberfahrschutz aus Vorposition
vorhalten und regelmäßig
kontrollieren, bei Bedarf reparieren
Kosten pro Monat Vorhaltezeit
Menge: 10,000 m²

**07.02.3 Baumeinhausung herstellen mittels Bauzaun**
Baumeinhausung mittels
Stahlgittermatten (Bauzaun) zum
Schutz des Wurzelbereiches sowie
aller Baumteile herstellen und nach
Abschluss der Baumaßnahme
abbauen
Einzelfeldlänge 2,5 m
Mindesthöhe über Boden: 1,8 m
Dicke der Stahlgittermatten 3 mm
Menge: 10,000 m

**07.02.4 Baumeinhausung mittels Bauzaun vorhalten**
Baumeinhausung mittels Bauzaun aus
Vorposition vorhalten und regelmäßig
kontrollieren, bei Bedarf reparieren
Kosten pro Monat Vorhaltezeit
Menge: 10,000 m

**07.02.5 Baumeinhausung herstellen mittels Stangengeviert**
Baumeinhausung mittels
Stangengeviert aus Holz zum Schutz
des Wurzelbereiches sowie aller
Baumteile herstellen und nach
Abschluss der Baumaßnahme
abbauen, Seitenlänge: je 2 m
Stangen: 4 Stück, Länge mind. 2,5 m,
Zopf mind. 8 cm
Mindesthöhe nach Einbau über
Boden: 1,8 m
mit Brettern verbinden, je 3 Bretter
übereinander Bretter mind. 20 mm
stark und 20 cm breit
Menge: 1,000 Stk

**07.02.6 Baumeinhausung mittels Stangengeviert vorhalten**
Baumeinhausung mittels
Stangengeviert aus Vorposition
vorhalten und regelmäßig
kontrollieren, bei Bedarf reparieren
Kosten pro Monat Vorhaltezeit
Menge: 1,000 Stk

**07.02.7 Stammschutz herstellen durch Ummantelung aus Brettern**
Stammschutz durch Ummantelung
aus Brettern einschl. Polsterung
gegen den Stamm bis zum
Kronenansatz aus Dränrohren,
Mindestdurchmesser 80 mm
herstellen und nach Abschluss der
Baumaßnahme abbauen
Menge: 1,000 Stk

**07.02.8 Stammschutz vorhalten**
Stammschutz aus Vorposition
vorhalten und regelmäßig
kontrollieren, bei Bedarf reparieren,
Kosten pro Monat Vorhaltezeit
Menge: 1,000 Stk

**07.02.9 Baumschutzbügel liefern und einbauen**
Baumschutzbügel liefern und
einbauen einschließlich Fundament
und Erdarbeiten,
Baumschutzbügel nahtlos gebogen,
Enden mit Kreuzquetschung zum
Einbetonieren
Material: Stahlrohr 60 x 2,5 mm
Gesamthöhe 145 cm, Breite: 75 cm,
feuerverzinkt
Menge: 1,000 Stk

**07.02.10 Anbringen von Schilfmatten am Jungbaum**
Schilfmatten als Stammschutz vor
Sonnenschäden liefern und am
gesamten Stamm fachgerecht
einbauen, Luftzirkulation muss
möglich sein, am Jungbaum
 (bis 60 cm
Stammumfang)
Menge: 1,000 Stk

**07.02.11 Anbringen von Schilfmatten am Altbaum**
Schilfmatten als Stammschutz vor
Sonnenschäden liefern und im
gesamten Stammbereich und bei
Bedarf an den Hauptästen
fachgerecht einbauen, Luftzirkulation
muss möglich sein, am Altbaum (über
60 cm Stammumfang)
Menge: 5,000 m²

**07.02.12 Rindenschutz durch Stammschutzfarbe herstellen am Jungbaum**
Rindenschutz durch
Stammschutzfarbe incl. Voranstrich
zum Schutz der Rinde an Stamm und
Hauptästen von Hochstämmen und
Solitären gegen Verdunstung und
Sonneneinstrahlung nach
Herstellerangaben am Jungbaum (bis
60 cm Stammumfang) herstellen.

1. Stamm mittels Schleifvlies oder
Spezialbürste reinigen und mit dem
Voranstrich "satt" streichen.

2. Rindenschutz durch deckenden
Anstrich mehrjährig (mind. 5 Jahre)
haftender Stammschutzfarbe (weiß)
vom Stammfuß bis in die Hauptäste
anlegen.
Menge: 5,000 Stk

**07.02.13 Rindenschutz durch Stammschutzfarbe herstellen am Altbaum**
Rindenschutz durch
Stammschutzfarbe incl. Voranstrich
zum Schutz der Rinde an Stamm und
Hauptästen von freigestellten Bäumen
gegen Verdunstung und
Sonneneinstrahlung nach
Herstellerangaben am Altbaum (über
60 cm Stammumfang) herstellen.

Unter Umständen ist eine
Zuhilfenahme einer Leiter oder
Hubsteigers erforderlich.

1. Stamm mittels Schleifvlies oder
Spezialbürste reinigen und mit dem
Voranstrich "satt" streichen.

2. Rindenschutz durch deckenden
Anstrich mehrjährig (mind. 5 Jahre)
haftender Stammschutzfarbe (weiß)
vom Stammfuß bis in die Hauptäste
anlegen.
Menge: 5,000 m²

**07.02.14 Stammschutzmanschette anbringen**
Stammschutzmanschette aus
Kunststoff zum Schutz der Baumrinde
vor mechanischen Beschädigungen
bei Mäharbeiten liefern und nach
Herstellerangaben am Stammfuß
einbauen, schließen durch
Steckverbindungen, bei stärkeren
Stammumfängen mehre Manschetten
durch Steckverbindungen miteinander
verbinden,
Höhe: 21 cm, Breite: 36 cm, Stärke: 2
mm, Farbe: braun
Menge: 5,000 Stk

#### Untertitel 07.03 Arbeiten im Wurzelbereich

*Hinweis*
Für alle folgenden Positionen dieses
Titels gilt:
im Bereich von Leitungen ist eine
vorherige Suchschachtung
auszuführen, Ausführung im Bereich
von Leitungen und im Wurzelbereich
in Handarbeit. Einschließlich Lieferung
von Materialien für Einbau bzw.
Verwendung sowie Entsorgung aller
anfallenden Stoffe und aller
Nebenarbeiten.

**07.03.1 Wurzelschutzbahn einbauen 75 cm**
Wurzelschutzbahn zum Schutz von
Leitungen oder Bauwerken,
Material: Kunststoff HDPE
Stärke: mind. 2 mm
Höhe: mind. 75 cm
Länge: nach Erforderlichkeit
(Vorgaben des AG) liefern und nach
Herstellerangaben und Vorgaben des
Auftraggebers einbauen,
Einbau mind. 2 m entfernt vom
Stamm parallel zur vorhandenen
Leitung bzw. Bauwerk
Menge: 3,000 m

**07.03.2 Wurzelschutzbahn einbauen 100 cm**
Wurzelschutzbahn zum Schutz von
Leitungen oder Bauwerken,
Material: Kunststoff HDPE
Stärke: mind. 2 mm
Höhe: mind. 100 cm
Länge: nach Erforderlichkeit
(Vorgaben des AG) liefern und nach
Herstellerangaben und Vorgaben des
Auftraggebers einbauen, Einbau mind.
2 m entfernt vom Stamm parallel zur
vorhandenen Leitung bzw. Bauwerk
Menge: 3,000 m

**07.03.3 Wurzelschutzbahn einbauen 150 cm**
Wurzelschutzbahn zum Schutz von
Leitungen oder Bauwerken,
Material: Kunststoff HDPE
Stärke: mind. 2 mm
Höhe: mind. 150 cm
Länge: nach Erforderlichkeit
(Vorgaben des AG) liefern und nach
Herstellerangaben und Vorgaben des
Auftraggebers einbauen,
Einbau mind. 2 m entfernt vom
Stamm
parallel zur vorhandenen Leitung bzw.
Bauwerk
Menge: 3,000 m

**07.03.4 Wurzelschutzplatten einbauen 100 cm**
Wurzelschutzplatten zum Schutz von
Leitungen oder Bauwerken,
Material: Kunststoff HDPE
Stärke: mind. 2 mm
Höhe: mind. 100 cm
Länge: nach Erforderlichkeit
(Vorgaben des AG) liefern und nach
Herstellerangaben und Vorgaben des
Auftraggebers einbauen,
Einbau mind. 2 m entfernt vom
Stamm
parallel zur vorhandenen Leitung bzw.
Bauwerk
Menge: 3,000 m

**07.03.5 Wurzelschutzplatten einbauen 150 cm**
Wurzelschutzplatten zum Schutz von
Leitungen oder Bauwerken,
Material: Kunststoff HDPE
Stärke: mind. 2 mm
Höhe: mind. 150 cm
Länge: nach Erforderlichkeit
(Vorgaben des AG) liefern und nach
Herstellerangaben und Vorgaben des
Auftraggebers einbauen,
Einbau mind. 2 m entfernt vom
Stamm parallel zur vorhandenen
Leitung bzw. Bauwerk
Menge: 5,000 m

**07.03.6 Wurzelführungsplatten einbauen 30 cm**
Wurzelführungsplatten mit
senkrechten Führungsrippen und
wurzelfester Kopplungzum leiten der
Wurzeln in tiefere Erdschichten,
Material: Kunststoff CPP
Stärke: mind. 2 mm
Höhe: mind. 30 cm
Länge: nach Erforderlichkeit
(Vorgaben des AG) liefern und nach
Herstellerangaben und Vorgaben des
Auftraggebers einbauen,
Einbau unter 2 m Entfernung vom
Stamm möglich
Menge: 5,000 m

**07.03.7 Wurzelführungsplatten einbauen 60 cm**
Wurzelführungsplatten mit
senkrechten Führungsrippen und
wurzelfester Kopplungzum leiten der
Wurzeln in tiefere Erdschichten,
Material: Kunststoff CPP
Stärke: mind. 2 mm
Höhe: mind. 60 cm
Länge: nach Erforderlichkeit
(Vorgaben des AG) liefern und nach
Herstellerangaben und Vorgaben des
Auftraggebers einbauen,
Einbau unter 2 m Entfernung vom
Stamm möglich
Menge: 5,000 m

**07.03.8 Wurzelführungsplatten einbauen 90 cm**
Wurzelführungsplatten mit
senkrechten Führungsrippen und
wurzelfester Kopplungzum leiten der
Wurzeln in tiefere Erdschichten,
Material: Kunststoff CPP
Stärke: mind. 2 mm
Höhe: mind. 90 cm
Länge: nach Erforderlichkeit
(Vorgaben des AG) liefern und nach
Herstellerangaben und Vorgaben des
Auftraggebers einbauen,
Einbau unter 2 m Entfernung vom
Stamm möglich
Menge: 5,000 m

**07.03.9 Wurzelführungsplatten einbauen 120 cm**
Wurzelführungsplatten mit
senkrechten Führungsrippen und
wurzelfester Kopplungzum leiten der
Wurzeln in tiefere Erdschichten,
Material: Kunststoff CPP
Stärke: mind. 2 mm
Höhe: mind. 120 cm
Länge: nach Erforderlichkeit
(Vorgaben des AG) liefern und nach
Herstellerangaben und Vorgaben des
Auftraggebers einbauen,
Einbau unter 2 m Entfernung vom
Stamm möglich
Menge: 5,000 m

**07.03.10 Wurzelsuchschachtung - Handschachtung**
Wurzelsuchschachtung - Graben
herstellen in Handschachtung zur
Ermittlung von Wurzelaufkommen und
Wurzelverlauf, Aushub bis 80 cm
Tiefe.
Einschließlich Behandlung
geschädigter Wurzeln und
Schutzmaßnahmen gegen
Austrocknung und Frosteinwirkung
nach Vorgaben des AG,
Lieferung einer Dokumentation der
Lage der Wurzeln ab 3 cm
Durchmesser mittels bemaßter
Lageskizze sowie Fotomaterial.
Einschließlich wiederverfüllen nach
erfolgter Dokumentation.
Menge: 10,000 m

**07.03.11 Wurzelsuchschachtung - Saugbagger**
Wurzelsuchschachtung - Graben
herstellen mittels Saugbagger zur
Ermittlung von Wurzelaufkommen und
Wurzelverlauf, Aushub bis 80 cm
Tiefe. Einschließlich Behandlung
geschädigter Wurzeln und
Schutzmaßnahmen gegen
Austrocknung und Frosteinwirkung
nach Vorgaben des AG. Lieferung
einer Dokumentation der Lage der
Wurzeln ab 3 cm Durchmesser mittels
bemaßter Lageskizze sowie
Fotomaterial. Einschließlich
wiederverfüllen nach erfolgter
Dokumentation
Menge: 5,000 m

**07.03.12 Absperrung zur Sicherung des hergestellten Grabens**
Absperrung zur Sicherung des
hergestellten Grabens errichten, wenn
aus Gründen die nicht der
Auftragnehmer zu vertreten hat der
Graben nicht sofort wieder
geschlossen werden kann, falls
erforderlich, verkehrsrechtliche
Anordnung einholen, einschließlich
Abbau nach Schließen des Grabens
Menge: 10,000 m

**07.03.13 Wurzelvorhang herstellen Handschachtung**
Wurzelvorhang herstellen in
Handschachtung
Auführung gemäß ZTV-Baumpflege,
Aushub bis 80 cm Tiefe,
Einschließlich Behandlung
geschädigter Wurzeln nach Vorgaben
des AG
Menge: 10,000 m

**07.03.14 Wurzelvorhang herstellen Saugbagger**
Wurzelvorhang herstellen mittels
Saugbagger
Auführung gemäß ZTV-Baumpflege,
Aushub bis 80 cm Tiefe,
Einschließlich Behandlung
geschädigter Wurzeln nach Vorgaben
des AG
Menge: 5,000 m

**07.03.15 Wurzelvorhang feuchthalten**
Wurzelvorhang feuchthalten, 1
Arbeitsgang mit einer
durchdringenden Wässerung von
mind. 20 l je m Wurzelvorhang
Menge: 10,000 m

#### Untertitel 07.04 Sonstiges

**07.04.1 Baumfremde Gegenstände entfernen**
Baumfremde Gegenstände (Dähte,
Seile, Kabelbinder, Haken, Nägel o.
ä.) aus Krone bzw. Stamm soweit wie
möglich entfernen, ohne dadurch
größere Schäden am Baum zu
verursachen, bei Bedarf
Wundverschlußmittel verwenden.
Alle anfallenden Stoffe gehen in
Eigentum des Auftragnehmers über
und sind fachgerecht zu entsorgen
bzw. zu verwerten.
Abrechnung pro Baum
Menge: 5,000 Stk

**07.04.2 Verwendung von Wundverschlußmittel Jungbaum**
Verwendung von
Wundverschlußmittel nach
Schnittmaßnahmen in der Krone am
Jungbaum
Menge: 5,000 Stk

**07.04.3 Verwendung von Wundverschlußmittel Altbaum**
Verwendung von
Wundverschlußmittel nach
Schnittmaßnahmen in der Krone am
Altbaum
Menge: 5,000 Stk

**07.04.4 Pflanzenverankerung mit Baumpfahl herstellen**
Pflanzenverankerung an
vorhandenem Jungbaum herstellen,
mittels Baumpfahl, weiß geschält,
Pfahllänge entsprechend Baumgröße,
Zopfstärke 6/8 cm, Bindegut aus
Kokosstrick, dick (25g/m) oder
Bindematerial mit mind. 4 cm breiter
Auflagefläche am Stamm
Menge: 3,000 Stk

**07.04.5 Pflanzenverankerung Zweibock herstellen**
Pflanzenverankerung an
vorhandenem Jungbaum herstellen,
mittels Zweibock, Pfähle weiß
geschält, Pfahllänge entsprechend
Baumgröße, Zopfstärke 6/8 cm,
Bindegut aus Kokosstrick, dick
(25g/m) oder Bindematerial mit mind.
4 cm breiter Auflagefläche am Stamm
Menge: 3,000 Stk

**07.04.6 Pflanzenverankerung Dreibock herstellen**
Pflanzenverankerung an
vorhandenem Jungbaum herstellen,
mittels Dreibock mit Latterahmen,
Pfähle weiß geschält, Pfahllänge
entsprechend Baumgröße, Zopfstärke
6/8 cm, Bindegut aus Kokosstrick,
dick (25g/m) oder Bindematerial mit
mind. 4 cm breiter Auflagefläche am
Stamm
Menge: 3,000 Stk

**07.04.7 Baumstumpf behandeln mit Herbizid**
Baumstumpf einschließlich evtl.
vorhandener Stammaustriebe und
Blattmasse behandeln mit systemisch
wirkendem Herbizid entsprechend
Herstellerangaben im
Streichverfahren.
Ausbringung nur durch Personal, für
das die erforderliche Sachkunde
nachgewiesen werden kann!
Menge: 2,000 Stk

#### Untertitel 07.05 Massaria - Kontrolle bei Baumpflege an Platanen

**07.05.1 Massaria - Kontrolle bei Baumpflege an Platanen**
Massaria (Splanchnonema platani) -
Kontrolle bei Baumpflege an Platanen
und Rückinfo an AG
Menge: 4,000 St

### Titel 08 Zulagen

**08.1 Zulage für den Einsatz auf Abruf**
Zulage für den Einsatz auf Abruf

In dringenden Fällen, bei denen Gefahr im Verzug
besteht, Unfallgefahr ist eine Reaktionszeit innerhalb
von 24 Stunden einzukalkulieren.
(Zulage pauschal pro Auftrag)
Menge: 3,000 Psch

**08.2 Unvorhersehbarer Einsatz**
Arbeiten, die im
Rahmenleistungsverzeichnis nicht
spezifisch aufgeführt sind (Bsp.
Havariearbeiten,
Sturmschadenbeseitigung
o.ä.). 1 Arbeitskraft mit
Maschineneinsatz.
Menge: 25,000 h

**08.3 Zulage für Technik geringer Spurbreite pro Einzelbaum**
Zulage für die Nutzung von Technik
mit geringer Spurbreite, wenn
aufgrund der Ausbaubreite der
Zuwegungen Technik mit üblicher
Spurbreite nicht zum Einsatz kommen
kann, einschließlich Entsorgung
Schnittgut
(Zulage pro Baum)
Menge: 5,000 Stk

**08.4 Zulage für Technik geringer Spurbreite pro Objekt ab 5 Bäume**
Zulage für die Nutzung von Technik
mit geringer Spurbreite, wenn
aufgrund der Ausbaubreite der
Zuwegungen Technik mit üblicher
Spurbreite nicht zum Einsatz kommen
kann, einschließlich Entsorgung
Schnittgut
(Zulage pauschal pro Objekt mit mind.
5 Bäumen, nicht für jeden
Einzelbaum)
Menge: 2,000 Psch

**08.5 Zulage für Technik geringer Spurbreite pro Objekt ab 15 Bäume**
Zulage für die Nutzung von Technik
mit geringer Spurbreite, wenn
aufgrund der Ausbaubreite der
Zuwegungen Technik mit üblicher
Spurbreite nicht zum Einsatz kommen
kann, einschließlich Entsorgung
Schnittgut
(Zulage pauschal pro Objekt mit mind.
15 Bäumen, nicht für jeden
Einzelbaum)
Menge: 2,000 Psch

**08.6 Zulage für Technik mit Raupenfahrwerk pro Einzelbaum**
Zulage für die Nutzung von Technik
mit Raupenfahrwerk wenn aufgrund
der Beschaffenheit der Zuwegungen
übliche Technik nicht zum Einsatz
kommen kann, einschließlich
Entsorgung Schnittgut
(Zulage pro Baum)
Menge: 5,000 Stk

**08.7 Zulage für Technik mit Raupenfahrwerk pro Objekt ab 5 Bäume**
Zulage für die Nutzung von Technik
mit Raupenfahrwerk wenn aufgrund
der Beschaffenheit der Zuwegungen
übliche Technik nicht zum Einsatz
kommen kann, einschließlich
Entsorgung Schnittgut
(Zulage pauschal pro Objekt mit mind.
5 Bäumen, nicht für jeden
Einzelbaum)
Menge: 2,000 Psch

**08.8 Zulage für Technik mit Raupenfahrwerk pro Objekt ab 5 Bäume**
Zulage für die Nutzung von Technik
mit Raupenfahrwerk wenn aufgrund
der Beschaffenheit der Zuwegungen
übliche Technik nicht zum Einsatz
kommen kann, einschließlich
Entsorgung Schnittgut
(Zulage pauschal pro Objekt mit mind.
15 Bäumen, nicht für jeden
Einzelbaum)
Menge: 2,000 Psch

**08.9 Zulage für seilunterstütztes Arbeiten (SKT)**
Zulage für seilunterstütztes Arbeiten
(Klettertechnik) wenn der Baum mit
Hubarbeitsbühne nicht erreichbar ist,
einschließlich Entsorgung Schnittgut
(Zulage pro Baum)
Menge: 15,000 Stk

**08.10 Zulage für Beräumung von Schnittgut pro Einzelbaum**
Zulage für Beräumung von Schnittgut
an schwer zugänglichen Stellen wenn
der Baumstandort nicht mit der
üblichen Häcksler-Technik erreicht
werden kann.
(Zulage pro Baum)
Menge: 2,000 Stk

**08.11 Zulage für Beräumung von Schnittgut pro Objekt ab 5 Bäume**
Zulage für Beräumung von Schnittgut
an schwer zugänglichen Stellen wenn
der Baumstandort nicht mit der
üblichen Häcksler-Technik erreicht
werden kann.
(Zulage pauschal pro Objekt mit mind.
5 Bäumen, nicht für jeden
Einzelbaum)
Menge: 1,000 Psch

**08.12 Zulage für Beräumung von Schnittgut pro Objekt ab 15 Bäume**
Zulage für Beräumung von Schnittgut
an schwer zugänglichen Stellen wenn
der Baumstandort nicht mit der
üblichen Häcksler-Technik erreicht
werden kann.
(Zulage pauschal pro Objekt mit mind.
15 Bäumen, nicht für jeden
Einzelbaum)
Menge: 1,000 Psch

**08.13 Zulage Krantechnik bei Baumfällungen**
Zulage für die Nutzung von
Krantechnik (bis 60 t) bei
Baumfällungen an schwierigen
Standorten
(Zulage pauschal pro Objekt mit max.
5 Bäumen)
Menge: 1,000 psch

### Titel 09 Stundenlohnarbeiten

**09.1 Vorarbeiter**
Menge: 3,000 h

**09.2 Baumpfleger**
Menge: 3,000 h

**09.3 Landschaftsgärtner**
Menge: 3,000 h

**09.4 Arbeiter**
Menge: 3,000 h

**09.5 LKW**
LKW einschließlich Fahrer
Menge: 2,000 h

**09.6 LKW mit Ladekran**
LKW mit Ladekran einschließlich
Fahrer
Menge: 2,000 h

**09.7 Hubsteiger, Arbeitshöhe > 15 - 20 m**
Hubsteiger, Arbeitshöhe > 15 - 20 m,
einschließlich Bedienungspersonal
Menge: 2,000 h

**09.8 Hubsteiger, Arbeitshöhe > 20 - 30 m**
Hubsteiger, Arbeitshöhe > 20 - 30 m,
einschließlich Bedienungspersonal
Menge: 2,000 h

### Titel 10 Bekämpfung von Eichenprozessionsspinner (EPS) oder andere Prozessionsspinnerarten

*Hinweis*
Maßnahmen zur Bekämpung von Eichenprozessionsspinner
(EPS) oder andere Prozessionsspinnerarten, welche zu
einer Gefährdung von Menschen führen kann.

#### Untertitel 10.01 Absaugen (z.B. EPS)

*Hinweis*
Schädlingsbekämpfung mittels
Absaugen
Die Kosten für die Benutzung eines
passenden
Hubsteigers, Hubbühne sind in die
Einzelpositionen mit
einzurechnen

**10.01.1 Entfernen von Prozessionsspinnerarten, Höhe bis 10 m**
Baumhöhe bis 10 m
Rückstandsfreies Absaugen von
Raupen und Nestern des
Eichenprozessionsspinners an
Bäumen, Stamm und Krone.
Abgesaugte Raupen und Nester in
partikeldichten Beuteln
sammeln und ordnungsgemäß
entsorgen, inkl.
Entsorgungsnachweis.
Sowie Dokumentierung der
abgesaugten Nester pro Baum
incl. aller notwendigen Nebenarbeiten
Baumhöhe bis 10 m

Abrechnung nach Anzahl der
Behandelten Bäume
Menge: 3,000 St

**10.01.2 Entfernen von Prozessionsspinnerarten, Höhe bis 20 m**
Baumhöhe bis 20 m
Rückstandsfreies Absaugen von
Raupen und Nestern des
Eichenprozessionsspinners an
Bäumen, Stamm und Krone.
Abgesaugte Raupen und Nester in
partikeldichten Beuteln
sammeln und ordnungsgemäß
entsorgen, inkl.
Entsorgungsnachweis.
Sowie Dokumentierung der
abgesaugten Nester pro Baum
incl. aller notwendigen Nebenarbeiten
Baumhöhe bis 20 m

Abrechnung nach Anzahl der
Behandelten Bäume
Menge: 3,000 St

**10.01.3 Entfernen von Prozessionsspinnerarten, Höhe über 20 m**
Baumhöhe über 20 m
Rückstandsfreies Absaugen von
Raupen und Nestern des
Eichenprozessionsspinners an
Bäumen, Stamm und Krone.
Abgesaugte Raupen und Nester in
partikeldichten Beuteln
sammeln und ordnungsgemäß
entsorgen, inkl.
Entsorgungsnachweis.
Sowie Dokumentierung der
abgesaugten Nester pro Baum
incl. aller notwendigen Nebenarbeiten
Baumhöhe über 20 m

Abrechnung nach Anzahl der
Behandelten Bäume
Menge: 1,000 St

**10.01.4 Zulage Seilklettertechnik (SKT)**
Entfernen des
Eichenprozessionsspinners mit
Hilfe von SKT

Entfernen des
Eichenprozessionsspinners
mittels Baumkletterer
Rückstandsfreies Absaugen von
Raupen und Nestern des
Eichenprozessionsspinners an
Bäumen, Stamm und Krone.
Abgesaugte Raupen und Nester in
partikeldichten Beuteln
sammeln und ordnungsgemäß
entsorgen, inkl.
Entsorgungsnachweis.
Sowie Dokumentierung der
abgesaugten Nester pro Baum
incl. aller notwendigen Nebenarbeiten
Abrechnung nach Anzahl der
Behandelten Bäume
Menge: 1,000 St

#### Untertitel 10.02 Anwendung von Pflanzenschutzmitteln (PSM)

*Hinweis*
Biologische
Schädlingsbekämpfung
Die Kosten für die Benutzung eines
passenden
Hubsteigers, Hubbühne sind in die
Einzelpositionen mit
einzurechnen

**10.02.1 Gleichmäßiges Ausbringen des biologischen PS-Mittels inkl. Benetzungsmittel Höhe bis 20 m**
Gleichmäßiges Ausbringen des
biologischen PS-Mittels inkl.
Benetzungsmittel

Mittel zu Anwendung auf den
kompletten Baum (Stamm und
Baumkrone) gegen die Raupe des
Eichenprozessionsspinners
(Thaumetopoes processionea).
Mittel entsprechend der
Herstellerangaben ausbringen.
Materiallieferung wird nicht gesondert
vergütet.
Der Zeitpunk bzw. das Zeitfenster für
die Spritzung
richtet sich nach dem
Witterungsbedingungen und dem
Entwicklungsstadium der Raupe.
Die Bereiche der Spritzung sind vor
der Ausführung mit
der Stadt Senftenberg festzulegen.
Die Arbeiten sind mit einer
entsprechenden
Baustellenabsicherung durchzuführen.

Ausbringtemperatur beachten!
Hinweis biologiches PSM:
ökologische Biozid
Wirkstoff: Margosa-Extrakt
nicht Bienengefährlich

vom Bieter einzutragen:

Hesteller '.........'
Hinweis Benetzungsmittel:
wird der Spritzbrühe beigemischt
zur besseren Anhaftung auf der
Blattfläche und Aufnahme des
PSM

vom Bieter einzutragen:

Hesteller '.........'

Nachkontrolle und ggf.
Nachbehandlung der Bäume.

Baum Höhe bis 20 m

Abrechnung nach Anzahl der
behandelten Bäume
Menge: 3,000 St

**10.02.2 Gleichmäßiges Ausbringen des biologischen PS-Mittels inkl. Benetzungsmittel Höhe über 20 m**
Gleichmäßiges Ausbringen des
biologischen PS-Mittels inkl.
Benetzungsmittel

Mittel zu Anwendung auf den
kompletten Baum (Stamm und
Baumkrone) gegen die Raupe des
Eichenprozessionsspinners
(Thaumetopoes processionea).
Mittel entsprechend der
Herstellerangaben ausbringen.
Materiallieferung wird nicht gesondert
vergütet.
Der Zeitpunk bzw. das Zeitfenster für
die Spritzung
richtet sich nach dem
Witterungsbedingungen und dem
Entwicklungsstadium der Raupe.
Die Bereiche der Spritzung sind vor
der Ausführung mit
der Stadt Senftenberg festzulegen.
Die Arbeiten sind mit einer
entsprechenden
Baustellenabsicherung durchzuführen.

Ausbringtemperatur beachten!
Hinweis biologiches PSM:
ökologische Biozid
Wirkstoff: Margosa-Extrakt
nicht Bienengefährlich

vom Bieter einzutragen:

Hesteller '.........'
Hinweis Benetzungsmittel:
wird der Spritzbrühe beigemischt
zur besseren Anhaftung auf der
Blattfläche und Aufnahme des
PSM

vom Bieter einzutragen:

Hesteller '.........'

Nachkontrolle und ggf.
Nachbehandlung der Bäume.

Baum Höhe über 20 m

Abrechnung nach Anzahl der
behandelten Bäume
Menge: 3,000 St

**10.02.3 - Nur in Abschrache mit Pflanzenschutzamt - Gleichmäßiges Ausbringen des chemischen PS-Mittels inkl. Benetzungsmittel Höhe bis 20 m**
*** Bedarfsposition ohne GB
Gleichmäßiges Ausbringen des
chemischen PS-Mittels inkl.
Benetzungsmittel

Mittel zu Anwendung auf den
kompletten Baum (Stamm und
Baumkrone) gegen die Raupe des
Eichenprozessionsspinners
(Thaumetopoes processionea).
Mittel entsprechend der
Herstellerangaben ausbringen.
Materiallieferung wird nicht gesondert
vergütet.
Der Zeitpunk bzw. das Zeitfenster für
die Spritzung
richtet sich nach dem
Witterungsbedingungen und dem
Entwicklungsstadium der Raupe.
Die Bereiche der Spritzung sind vor
der Ausführung mit
der Stadt Senftenberg festzulegen.
Die Arbeiten sind mit einer
entsprechenden
Baustellenabsicherung durchzuführen.

Ausbringtemperatur beachten!

zugelassenes PS-Mittel  - Absprache
mit AG

Baum Höhe bis 20 m

Abrechnung nach Anzahl der
behandelten Bäume
Menge: 3,000 St

**10.02.4 - Nur in Abschrache mit Pflanzenschutzamt - Gleichmäßiges Ausbringen des chemischen PS-Mittels inkl. Benetzungsmittel Höhe über 20 m**
*** Bedarfsposition ohne GB
Gleichmäßiges Ausbringen des
chemischen PS-Mittels inkl.
Benetzungsmittel

Mittel zu Anwendung auf den
kompletten Baum (Stamm und
Baumkrone) gegen die Raupe des
Eichenprozessionsspinners
(Thaumetopoes processionea).
Mittel entsprechend der
Herstellerangaben ausbringen.
Materiallieferung wird nicht gesondert
vergütet.
Der Zeitpunk bzw. das Zeitfenster für
die Spritzung
richtet sich nach dem
Witterungsbedingungen und dem
Entwicklungsstadium der Raupe.
Die Bereiche der Spritzung sind vor
der Ausführung mit
der Stadt Senftenberg festzulegen.
Die Arbeiten sind mit einer
entsprechenden
Baustellenabsicherung durchzuführen.

Ausbringtemperatur beachten!

zugelassenes PS-Mittel  - Absprache
mit AG

Baum Höhe über 20 m

Abrechnung nach Anzahl der
behandelten Bäume
Menge: 3,000 St

#### Untertitel 10.03 Anwendung eines zugelassenen Mittels auf Basis von Bacillus thuringensis

*Hinweis*
Anwedung eines zugelassenen Mittels
auf Basis von 'Bacillus thuringiensis'

**10.03.1 Gleichmäßiges Ausbringen von Bacillus thuringiensis Höhe bis 20 m**
Gleichmäßiges Ausbringen von Bacillus thuringiensis
Höhe bis 20 m

Mittel zu Anwendung auf den kompletten Baum (Stamm und
Baumkrone) gegen die Raupe des
Eichenprozessionsspinners
(Thaumetopoes processionea).
Mittel entsprechend der Herstellerangaben ausbringen.
Materiallieferung wird nicht gesondert vergütet.
Der Zeitpunk bzw. das Zeitfenster für die Spritzung
richtet sich nach dem Witterungsbedingungen und dem
Entwicklungsstadium der Raupe.
Die Bereiche der Ausbringung sind mit
der Stadt Senftenberg festzulegen.
Die Arbeiten sind mit einer entsprechenden
Baustellenabsicherung durchzuführen.

Ausbringtemperatur beachten!

vom Bieter einzutragen:

Hesteller '.........'

Nachkontrolle und ggf. Nachbehandlung der Bäume.

Baum Höhe bis 20 m

Abrechnung nach Anzahl der behandelten Bäume
Menge: 3,000 St

**10.03.2 Gleichmäßiges Ausbringen von Bacillus thuringiensis Höhe über 20 m**
Gleichmäßiges Ausbringen von Bacillus thuringiensis
Höhe über 20 m

Mittel zu Anwendung auf den kompletten Baum (Stamm und
Baumkrone) gegen die Raupe des
Eichenprozessionsspinners
(Thaumetopoes processionea).
Mittel entsprechend der Herstellerangaben ausbringen.
Materiallieferung wird nicht gesondert vergütet.
Der Zeitpunk bzw. das Zeitfenster für die Spritzung
richtet sich nach dem Witterungsbedingungen und dem
Entwicklungsstadium der Raupe.
Die Bereiche der Ausbringung sind mit
der Stadt Senftenberg festzulegen.
Die Arbeiten sind mit einer entsprechenden
Baustellenabsicherung durchzuführen.

Ausbringtemperatur beachten!

vom Bieter einzutragen:

Hesteller '.........'

Nachkontrolle und ggf. Nachbehandlung der Bäume.

Baum Höhe über 20 m

Abrechnung nach Anzahl der behandelten Bäume
Menge: 3,000 St

#### Untertitel 10.04 Biologische Bekämpfung mit insektenparasitären Älchen

**10.04.1 Biologische Bekämpfung mit insektenparasitären Älchen bis 20 m**
Biologische Bekämpfung mit insektenparasitären Älchen
bis 20 m

2-maligeAnwendung im Abstand von 10-14 Tagen:
April - Mai (junges Stadium der Raupen - bis L3)

Ausbringtemperatur über 5 °C
Ausbringung an nicht sonnigen Tagen oder nach 17 Uhr -
abends, nahezu Windstill

Mittel zu Anwendung in der Baumkrone gegen die Raupe
bis L3 des Eichenprozessionsspinners
(Thaumetopoes processionea).
Auf vollständige Benetzung der Baumkrone ist achten!

Die Bereiche der Ausbringung sind mit
der Stadt Senftenberg festzulegen.
Die Arbeiten sind mit einer entsprechenden
Baustellenabsicherung durchzuführen.

Mittel entsprechend der Herstellerangaben ausbringen.
Materiallieferung wird nicht gesondert vergütet.

Es sind 2 Anwendungen pro Baum zu kalkulieren.
Die Anwendungen sind dem AG mind. 2 Tage vorher per
E-Mail mitzuteilen.

vom Bieter einzutragen:

Hesteller '.........'
und
Älchen-Art '..........'
Menge: 3,000 St

**10.04.2 Biologische Bekämpfung mit insektenparasitären Älchen über 20 m**
Biologische Bekämpfung mit insektenparasitären Älchen
über 20 m

2-maligeAnwendung im Abstand von 10-14 Tagen:
April - Mai (junges Stadium der Raupen - bis L3)

Ausbringtemperatur über 5 °C
Ausbringung an nicht sonnigen Tagen oder nach 17 Uhr -
abends, nahezu Windstill

Mittel zu Anwendung in der Baumkrone gegen die Raupe
bis L3 des Eichenprozessionsspinners
(Thaumetopoes processionea).
Auf vollständige Benetzung der Baumkrone ist achten!

Die Bereiche der Ausbringung sind mit
der Stadt Senftenberg festzulegen.
Die Arbeiten sind mit einer entsprechenden
Baustellenabsicherung durchzuführen.

Mittel entsprechend der Herstellerangaben ausbringen.
Materiallieferung wird nicht gesondert vergütet.

Es sind 2 Anwendungen pro Baum zu kalkulieren.
Die Anwendungen sind dem AG mind. 2 Tage vorher per
E-Mail mitzuteilen.

vom Bieter einzutragen:

Hesteller '.........'
und
Älchen-Art '..........'
Menge: 3,000 St

#### Untertitel 10.05 Anwendung eines biologischen zugelassenen Mittels zur Fixierung der Nester von Prozessionsspinnern

**10.05.1 Selektives Anwenden eines biologischen Fixiermittels auf Nester des Prozessionsspinners Höhe bis 10 m**
Selektives Anwenden eines biologischen Fixiermittels
auf Nester des Prozessionsspinners Höhe bis 10 m

Wasserbasiertes Fixiermittel auf der Grundlage
hochwertiger erneuerbarer pflanzlicher Grundstoffe zur
Fixierung der Nester und der Raupen des
Eichenprozessionsspinners (Thaumetopoes processionea)
im Nest.

Mittel entsprechend der Herstellerangaben ausbringen.
Materiallieferung wird nicht gesondert vergütet.

Die Bereiche der Spritzung sind vor der Ausführung mit
der Stadt Senftenberg festzulegen.
Die Arbeiten sind mit einer entsprechenden
Baustellenabsicherung durchzuführen.

vom Bieter einzutragen:

Hesteller '.........'

Nachkontrolle und ggf. Nachbehandlung der Bäume.

Baum Höhe bis 10 m

Abrechnung nach Anzahl der behandelten Bäume
Menge: 3,000 St

**10.05.2 Selektives Anwenden eines biologischen Fixiermittels auf Nester des Prozessionsspinners Höhe bis 20 m**
Selektives Anwenden eines biologischen Fixiermittels
auf Nester des Prozessionsspinners Höhe bis 20 m

Wasserbasiertes Fixiermittel auf der Grundlage
hochwertiger erneuerbarer pflanzlicher Grundstoffe zur
Fixierung der Nester und der Raupen des
Eichenprozessionsspinners (Thaumetopoes processionea)
im Nest.

Mittel entsprechend der Herstellerangaben ausbringen.
Materiallieferung wird nicht gesondert vergütet.

Die Bereiche der Spritzung sind vor der Ausführung mit
der Stadt Senftenberg festzulegen.
Die Arbeiten sind mit einer entsprechenden
Baustellenabsicherung durchzuführen.

vom Bieter einzutragen:

Hesteller '.........'

Nachkontrolle und ggf. Nachbehandlung der Bäume.

Baum Höhe bis 20 m

Abrechnung nach Anzahl der behandelten Bäume
Menge: 3,000 St

**10.05.3 Selektives Anwenden eines biologischen Fixiermittels auf Nester des Prozessionsspinners Höhe über 20 m**
Selektives Anwenden eines biologischen Fixiermittels
auf Nester des Prozessionsspinners Höhe über 20 m

Wasserbasiertes Fixiermittel auf der Grundlage
hochwertiger erneuerbarer pflanzlicher Grundstoffe zur
Fixierung der Nester und der Raupen des
Eichenprozessionsspinners (Thaumetopoes processionea)
im Nest.

Mittel entsprechend der Herstellerangaben ausbringen.
Materiallieferung wird nicht gesondert vergütet.

Die Bereiche der Spritzung sind vor der Ausführung mit
der Stadt Senftenberg festzulegen.
Die Arbeiten sind mit einer entsprechenden
Baustellenabsicherung durchzuführen.

vom Bieter einzutragen:

Hesteller '.........'

Nachkontrolle und ggf. Nachbehandlung der Bäume.

Baum Höhe bis 20 m

Abrechnung nach Anzahl der behandelten Bäume
Menge: 3,000 St

USt %: 19,00
